# Étanchéité liquide de bassin de piscine

- Propriété du fichier: CYPE Ingenieros S.A.
- Format: FIEBDC-3/2016
- Logiciel: Générateur de prix de la construction. CYPE Ingenieros, S.A.
- Date: 29/01/2025
- Zone géographique: Maurice
- Devise: MUR
- Coûts indirects: 3 %
- Frais généraux: 13 %
- Bénéfice: 6 %
- TVA: 15 %

## A VRD et aménagements extérieurs

### AN Étanchéité

#### ANR Réservoirs, bassins et piscines

**ANR040** m² Étanchéité liquide de bassin de piscine.
Étanchéité liquide de bassin de piscine, avec deux couches de membrane d'étanchéité et transpirante, en gel, monocomposante, 7,13 kg/m², renforcée avec maille en fibre de verre; et bande de renfort, de 120 mm de largeur, aux points singuliers, (1 m/m²), fixée avec membrane d'étanchéité et transpirante, en gel, monocomposante.
Critère d'évaluation économique: Le prix ne comprend pas le revêtement.
Inclut: Nettoyage de la surface support. Armement de la surface. Résolution des points singuliers. Application de l'imperméabilisant.
Critère pour le métré: Surface mesurée selon documentation graphique du Projet.
Critère pour le mémoire: On mesurera la surface réellement exécutée selon les spécifications du Projet.

| Code | U | Désignation | Quantité | Prix | Montant |
|---|---|---|---|---|---|
| mt15pik010b | kg | Membrane d'étanchéité et transpirante, en gel, monocomposante, avec un contenu très bas de composés organiques volatiles (COV) et avec résistance aux alcalis et aux chlorures, à appliquer à la truelle, selon NF EN 14891. (matériau) | 7.13 | 244.61 | 1744.069 |
| mt15pik100b | m² | Maille en fibre de verre. (matériau) | 1.4 | 124.36 | 174.104 |
| mt15pik030b | m | Bande de renfort, de 120 mm de largeur. (matériau) | 1 | 113.22 | 113.220 |
| mo032 | h | Compagnon professionnel III/CP2 poseur de produits imperméabilisants. (main-d'œuvre) | 0.249 | 268.63 | 66.889 |
| mo070 | h | Ouvrier professionnel II/OP poseur de produits imperméabilisants. (main-d'œuvre) | 0.249 | 200.8 | 49.999 |
| % | % | Frais de chantier des unités d'ouvrage | 2 % | 2148.281 | 42.966 |
|  |  | Coûts directs |  |  | 2191.247 |

Déchets:
- pose: mt15pik010b; facteur de déchet 0.021
- pose: mt15pik100b Maille en fibre de verre; facteur de déchet 0.055

## Ressources

**mt15pik010b** kg Membrane d'étanchéité et transpirante
Données techniques: Coût énergétique 19.984 MJ; Émission de CO2 0.744 kg; Code CED 17 09 04; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt15pik100b** m² Maille en fibre de verre
Données techniques: Coût énergétique 8.613 MJ; Émission de CO2 0.424 kg; Code CED 17 02 03; Masse de l'élément 0.09 kg; Volume 0.00015 m3
Déchets:
- emballage: re170203 Plastique; quantité 0.024 kg
