# Fosse septique en polyéthylène haute densité (PEHD/HDPE)

- Propriété du fichier: CYPE INGENIEROS, S.A.
- Format: FIEBDC-3/2002
- Zone géographique: Maurice
- Devise: MUR
- Coûts indirects: 3.00 %
- Frais généraux: 13.00 %
- Bénéfice: 6.00 %
- TVA: 15.00 %

## A VRD et aménagements extérieurs

### AA Assainissement

#### AAF Traitement des eaux usées: fosses septiques et filtres

**AAF010** U Fosse septique en polyéthylène haute densité (PEHD/HDPE).
Fosse septique en polyéthylène haute densité (PEHD/HDPE), de 1000 litres, de 915 mm de diamètre et 2120 mm de hauteur, pour 4 utilisateurs (H.E.), avec bouche d'accès de 410 mm de diamètre, bouche d'entrée et bouche de sortie de 110 mm de diamètre.
Inclut: Implantation. Mise en place et connexion de la fosse septique. Contrôle de son bon fonctionnement.
Critère pour le métré: Nombre d'unités prévues, selon documentation graphique du Projet.
Critère pour le mémoire: On mesurera le nombre d'unités réellement exécutées selon les spécifications du Projet.

| Code | U | Désignation | Quantité | Prix | Montant |
|---|---|---|---|---|---|
| mt46fsp100a | U | Fosse septique en polyéthylène haute densité (PEHD/HDPE), de 1000 litres, de 915 mm de diamètre et 2120 mm de hauteur, pour 4 utilisateurs (H.E.), avec bouche d'accès de 410 mm de diamètre, bouche d'entrée et bouche de sortie de 110 mm de diamètre, selon NF EN 12566-1, pour traitement primaire des eaux usées. (matériau) | 1.000 | 50014.36 | 50014.36 |
| mo008 | h | Compagnon professionnel III/CP2 plombier. (main-d'œuvre) | 1.764 | 276.07 | 486.99 |
| mo107 | h | Ouvrier professionnel II/OP plombier. (main-d'œuvre) | 1.764 | 200.43 | 353.56 |
| % | % | Frais de chantier des unités d'ouvrage | 2 % | 50854.91 | 1017.10 |
|  |  | Coûts directs |  |  | 51872.01 |
