# Plongeoir fixe

- Propriété du fichier: CYPE INGENIEROS, S.A.
- Format: FIEBDC-3/2002
- Zone géographique: Maurice
- Devise: MUR
- Coûts indirects: 3.00 %
- Frais généraux: 13.00 %
- Bénéfice: 6.00 %
- TVA: 15.00 %

## A VRD et aménagements extérieurs

### AB Bassins et équipements de piscine

#### ABA Accessoires

**ABA090** U Plongeoir fixe.
Plongeoir fixe pour piscine, de résine de polyester et fibre de verre, de 1,20 m de longueur et 0,40 m de largeur, fixée à une surface support (non comprise dans ce prix). Comprend les ancrages, les pièces d'arrêt, les enjoliveurs, les joints, les chevilles et les vis et les éléments d'ancrage.
Inclut: Montage et fixation des composants.
Critère pour le métré: Nombre d'unités prévues, selon documentation graphique du Projet.
Critère pour le mémoire: On mesurera le nombre d'unités réellement exécutées selon les spécifications du Projet.

| Code | U | Désignation | Quantité | Prix | Montant |
|---|---|---|---|---|---|
| mt47pep080a | U | Plongeoir fixe pour piscine, de résine de polyester et fibre de verre, de 1,2 m de longueur et 0,4 m de largeur, avec ancrages. (matériau) | 1.000 | 69141.48 | 69141.48 |
| mt09reh330 | kg | Mortier de résine époxy avec sable de silice, à durcissement rapide, pour remplissage des ancrages. (matériau) | 0.200 | 298.24 | 59.65 |
| mo041 | h | Compagnon professionnel III/CP2 VRD espaces publics. (main-d'œuvre) | 2.828 | 268.63 | 759.69 |
| mo087 | h | Ouvrier professionnel II/OP VRD espaces publics. (main-d'œuvre) | 2.262 | 200.80 | 454.21 |
| % | % | Frais de chantier des unités d'ouvrage | 2 % | 70415.03 | 1408.30 |
|  |  | Coûts directs |  |  | 71823.33 |
