# Isolation acoustique du périmètre d'appui d'une cloison en plaques, avec une bande de désolidarisation en polystyrène expansé

- Propriété du fichier: CYPE INGENIEROS, S.A.
- Format: FIEBDC-3/2002
- Zone géographique: Maurice
- Devise: MUR
- Coûts indirects: 3.00 %
- Frais généraux: 13.00 %
- Bénéfice: 6.00 %
- TVA: 15.00 %

## F Aménagements et finitions

### FI Isolations intérieures

#### FIC Cloisons

**FIC120** m Isolation acoustique du périmètre d'appui d'une cloison en plaques, avec une bande de désolidarisation en polystyrène expansé.
Isolation acoustique du périmètre d'appui d'une cloison en plaques, réalisée avec bande rígida de polystyrène expansé élastifié, de 70 mm de largeur et 10 mm d'épaisseur, pour garantir sa désolidarisation et optimiser l'isolation acoustique.
Inclut: Nettoyage et préparation de la surface. Découpe de la bande de désolidarisation. Mise en place des bandes élastiques à la base et sur les côtés. Mise en place des bandes élastiques à l'encontre de l'ossature autoportante et du plancher supérieur.
Critère pour le métré: Longueur mesurée selon documentation graphique du Projet.
Critère pour le mémoire: On mesurera la longueur réellement exécutée selon les spécifications du Projet.

| Code | U | Désignation | Quantité | Prix | Montant |
|---|---|---|---|---|---|
| mt16pel025b | m | Bande rígida de polystyrène expansé élastifié, selon NF EN 13163, à surface lisse et usinage latéral droit, de 70 mm de largeur et 10 mm d'épaisseur, résistance thermique 0,3 m²K/W, conductivité thermique 0,033 W/(mK), Euroclasse E de réaction au feu selon NF EN 13501-1, avec code de désignation EPS-EN 13163-L1-W1-T1-S1-P3-BS50-CS(10)25-DS(N)2-SD15; fournissant une réduction du niveau global de pression au bruit de choc de 29 dB. (matériau) | 1.100 | 20.28 | 22.31 |
| mo100 | h | Ouvrier professionnel II/OP plaquiste. (main-d'œuvre) | 0.057 | 200.80 | 11.45 |
| % | % | Frais de chantier des unités d'ouvrage | 2 % | 33.76 | 0.68 |
|  |  | Coûts directs |  |  | 34.44 |
