# Isolation acoustique au bruit aérien sous plancher, avec des panneaux en polystyrène expansé

- Propriété du fichier: CYPE INGENIEROS, S.A.
- Format: FIEBDC-3/2002
- Zone géographique: Maurice
- Devise: MUR
- Coûts indirects: 3.00 %
- Frais généraux: 13.00 %
- Bénéfice: 6.00 %
- TVA: 15.00 %

## F Aménagements et finitions

### FI Isolations intérieures

#### FIF Planchers

**FIF070** m² Isolation acoustique au bruit aérien sous plancher, avec des panneaux en polystyrène expansé.
Isolation acoustique au bruit aérien sous plancher, avec panneau rigide en polystyrène expansé élastifié, avec une membrane lourde, à l'intérieur, d'EPDM de 5 kg/m², selon NF EN 13163, à surface lisse et usinage latéral à feuillures mi-bois, de 42 mm d'épaisseur, résistance thermique 1,25 m²K/W, conductivité thermique 0,033 W/(mK). Mise en place: bord à bord et avec des fixations mécaniques.
Inclut: Nettoyage et préparation de la surface support. Implantation et découpe de l'isolant. Mise en place de l'isolant. Fixation de l'isolant. Scellement des joints.
Critère pour le métré: Surface mesurée selon documentation graphique du Projet.
Critère pour le mémoire: On mesurera la surface réellement exécutée selon les spécifications du Projet.

| Code | U | Désignation | Quantité | Prix | Montant |
|---|---|---|---|---|---|
| mt16pel060cpx | m² | Panneau rigide en polystyrène expansé élastifié, avec une membrane lourde, à l'intérieur, d'EPDM de 5 kg/m², selon NF EN 13163, à surface lisse et usinage latéral à feuillures mi-bois, de 42 mm d'épaisseur, résistance thermique 1,25 m²K/W, conductivité thermique 0,033 W/(mK), Euroclasse E de réaction au feu selon NF EN 13501-1, avec code de désignation EPS-EN 13163-T3-L3-W2-S5-P10-BS50-DS(N)2; fournissant une amélioration de l'indice global pondéré de réduction acoustique A de 58 dBA. (matériau) | 1.050 | 1311.86 | 1377.45 |
| mt16aaa021a | U | Cheville à expansion et clou en polypropylène, avec bague d'étanchéité, pour fixation mécanique des panneaux isolants. (matériau) | 5.250 | 5.46 | 28.67 |
| mo054 | h | Compagnon professionnel III/CP2 poseur d'isolants rigides ou flexibles. (main-d'œuvre) | 0.136 | 276.07 | 37.55 |
| mo101 | h | Ouvrier professionnel II/OP poseur d'isolants rigides ou flexibles. (main-d'œuvre) | 0.136 | 200.80 | 27.31 |
| % | % | Frais de chantier des unités d'ouvrage | 2 % | 1470.98 | 29.42 |
|  |  | Coûts directs |  |  | 1500.40 |
