# Isolation thermo-acoustique extérieure des conduits métalliques

- Propriété du fichier: CYPE INGENIEROS, S.A.
- Format: FIEBDC-3/2002
- Zone géographique: Maurice
- Devise: MUR
- Coûts indirects: 3.00 %
- Frais généraux: 13.00 %
- Bénéfice: 6.00 %
- TVA: 15.00 %

## F Aménagements et finitions

### FI Isolations intérieures

#### FIT Conduits et tuyaux

**FIT010** m² Isolation thermo-acoustique extérieure des conduits métalliques.
Isolation thermo-acoustique extérieure pour conduit métallique circulaire de climatisation, réalisé avec matelas en laine de verre, selon NF EN 14303, revêtu sur une de ses faces avec papier kraft aluminium qui agit comme pare-vapeur, de 50 mm d'épaisseur, résistance thermique 1,25 m²K/W, conductivité thermique 0,04 W/(mK), fixé avec ruban autoadhésif en aluminium. Comprend le ruban autoadhésif en aluminium pour le scellement des joints.
Inclut: Nettoyage et préparation de la surface support. Implantation et découpe de l'isolant. Mise en place de l'isolant. Fixation de l'isolant. Scellement des joints et des liaisons.
Critère pour le métré: Surface mesurée selon documentation graphique du Projet.
Critère pour le mémoire: On mesurera la surface réellement exécutée selon les spécifications du Projet.

| Code | U | Désignation | Quantité | Prix | Montant |
|---|---|---|---|---|---|
| mt42con140a | m² | Matelas en laine de verre, selon NF EN 14303, revêtu sur une de ses faces avec papier kraft aluminium qui agit comme pare-vapeur, de 50 mm d'épaisseur, résistance thermique 1,25 m²K/W, conductivité thermique 0,04 W/(mK), Euroclasse B-s1, d0 de réaction au feu selon NF EN 13501-1, pour l'isolation de conduits d'air en climatisation. (matériau) | 1.100 | 381.19 | 419.31 |
| mt42con020 | m | Ruban autoadhésif en aluminium, de 50 microns d'épaisseur et 65 mm de largeur, à base de résines acryliques, pour le scellement et la fixation de l'isolation. (matériau) | 1.500 | 13.24 | 19.86 |
| mo054 | h | Compagnon professionnel III/CP2 poseur d'isolants rigides ou flexibles. (main-d'œuvre) | 0.113 | 276.07 | 31.20 |
| mo101 | h | Ouvrier professionnel II/OP poseur d'isolants rigides ou flexibles. (main-d'œuvre) | 0.113 | 200.80 | 22.69 |
| % | % | Frais de chantier des unités d'ouvrage | 2 % | 493.06 | 9.86 |
|  |  | Coûts directs |  |  | 502.92 |
