# Vernis à l'eau pour bois

- Propriété du fichier: CYPE INGENIEROS, S.A.
- Format: FIEBDC-3/2002
- Zone géographique: Maurice
- Devise: MUR
- Coûts indirects: 3.00 %
- Frais généraux: 13.00 %
- Bénéfice: 6.00 %
- TVA: 15.00 %

## F Aménagements et finitions

### FP Peintures

#### FPB Spéciales bois

**FPB040** m² Vernis à l'eau pour bois.
Application manuelle de deux couches de vernis à l'eau, à pore fermé, finition brillante, inodore, incolore, appliqué à la brosse, au rouleau ou au pistolet, non diluée, (rendement: 0,071 l/m² chaque couche); (), sur surface de revêtement mural en bois, à l'intérieur. Comprend liquide protecteur incolore pour traitement préventif contre les insectes xylophages, les mites et les champignons de pourriture.
Critère d'évaluation économique: Le prix comprend la protection des éléments du contour qui pourraient être affectés pendant les travaux, mais il ne comprend pas la préparation du support.
Inclut: Application du traitement. Application de deux couches de finition.
Critère pour le métré: Surface mesurée selon documentation graphique du Projet.
Critère pour le mémoire: On mesurera la surface réellement exécutée selon les spécifications du Projet.

| Code | U | Désignation | Quantité | Prix | Montant |
|---|---|---|---|---|---|
| mt27prj020a | l | Liquide protecteur incolore pour traitement préventif contre les insectes xylophages, les mites et les champignons de pourriture pour intérieur et extérieur, transparent et incolore, appliqué par pulvérisation, au pinceau ou par immersion. (matériau) | 0.220 | 1322.48 | 290.95 |
| mt27baj010a | l | Vernis à l'eau pour intérieur, à pore fermé, incolore, finition brillante, à base de résines acryliques et résines de polyuréthane aliphatique, à appliquer à la brosse, au rouleau ou au pistolet. (matériau) | 0.142 | 1094.23 | 155.38 |
| op00tal020 |  | Malaxeur électrique. | 1.000 | 0.00 | 0.00 |
| mo038 | h | Compagnon professionnel III/CP2 peintre. (main-d'œuvre) | 0.283 | 268.63 | 76.02 |
| mo076 | h | Ouvrier professionnel II/OP peintre. (main-d'œuvre) | 0.057 | 200.80 | 11.45 |
| % | % | Frais de chantier des unités d'ouvrage | 2 % | 533.80 | 10.68 |
|  |  | Coûts directs |  |  | 544.48 |
