# Impression antioxydante sur tuyauterie en acier galvanisé

- Propriété du fichier: CYPE INGENIEROS, S.A.
- Format: FIEBDC-3/2002
- Zone géographique: Maurice
- Devise: MUR
- Coûts indirects: 3.00 %
- Frais généraux: 13.00 %
- Bénéfice: 6.00 %
- TVA: 15.00 %

## F Aménagements et finitions

### FP Peintures

#### FPE Spéciales métal

**FPE210** m Impression antioxydante sur tuyauterie en acier galvanisé.
Application manuelle d'une couche d'impression phosphochromative à un seul composant, couleur grise, finition mat, à base de résines de butyral de polyvinyle modifié, pigments antioxydants exempts de chromates, pigments de type "extenseur" et dissolvant formulé à base d'un mélange d'hydrocarbures, alcools et dissolvant cétonique, sur tuyauterie intérieure en acier galvanisé de 1" de diamètre nominal intérieur.
Inclut: Préparation et nettoyage de la surface support. Application de la couche d'impression.
Critère pour le métré: Longueur mesurée selon documentation graphique du Projet.
Critère pour le mémoire: On mesurera la longueur réellement exécutée selon les spécifications du Projet.

| Code | U | Désignation | Quantité | Prix | Montant |
|---|---|---|---|---|---|
| mt27pfi202a | l | Impression phosphochromative à un seul composant, couleur grise, finition mat, à base de résines de butyral de polyvinyle modifié, pigments antioxydants exempts de chromates, pigments de type "extenseur" et dissolvant formulé à base d'un mélange d'hydrocarbures, alcools et dissolvant cétonique, à appliquer à la brosse ou au pistolet sur surfaces métalliques. (matériau) | 0.006 | 1038.14 | 6.23 |
| mo038 | h | Compagnon professionnel III/CP2 peintre. (main-d'œuvre) | 0.023 | 268.63 | 6.18 |
| mo076 | h | Ouvrier professionnel II/OP peintre. (main-d'œuvre) | 0.007 | 200.80 | 1.41 |
| % | % | Frais de chantier des unités d'ouvrage | 2 % | 13.82 | 0.28 |
|  |  | Coûts directs |  |  | 14.10 |
