# Parquet contrecollé

- Propriété du fichier: CYPE INGENIEROS, S.A.
- Format: FIEBDC-3/2002
- Zone géographique: Maurice
- Devise: MUR
- Coûts indirects: 3.00 %
- Frais généraux: 13.00 %
- Bénéfice: 6.00 %
- TVA: 15.00 %

## F Aménagements et finitions

### FS Revêtements de sols

#### FSB Bois

**FSB060** m² Parquet contrecollé.
Parquet flottant, constitué de lames assemblées de 2180x200x14 mm, constituées de trois couches placées transversalement, pressées et collées entre elles, étant la couche visible, appelée couche noble ou d'utilisation, formée d'une mosaïque de lames en bois de chêne, de 3 mm d'épaisseur, finition avec vernis satiné, assemblées entre elles avec adhésif, avec classe de sollicitation D3. L'ensemble installé dans un système flottant sur membrane en mousse de polyéthylène de haute densité de 3 mm d'épaisseur. Comprend les moulures couvre-joints, adhésif et les accessoires de montage pour le parquet.
Inclut: Mise en place de la base de polyéthylène. Mise en place et découpe de la première rangée par un coin de la pièce. Mise en place et découpe des rangées suivantes. Union des tables par collage. Nettoyage des restes d'adhésif qui peuvent déborder des joints. Mise en place et découpe de la dernière rangée.
Critère pour le métré: Surface utile, mesurée selon documentation graphique du Projet. Le métré par casses et découpes n'a pas été augmenté, puisque 5% de pièces de plus ont été considérées dans la décomposition.
Critère pour le mémoire: On mesurera la surface réellement exécutée selon les spécifications du Projet.

| Code | U | Désignation | Quantité | Prix | Montant |
|---|---|---|---|---|---|
| mt16pnc020a | m² | Membrane en mousse de polyéthylène de haute densité de 3 mm d'épaisseur; fournissant une réduction du niveau global de pression au bruit de choc de 16 dB. (matériau) | 1.100 | 36.50 | 40.15 |
| mt16aaa030 | m | Ruban autoadhésif pour le scellement des joints. (matériau) | 0.440 | 20.90 | 9.20 |
| mt18mpg010a | m² | Lame assemblée de 2180x200x14 mm, pour parquet flottant en bois, constituée de trois couches collées entre elles: une couche de base ou support constituée d'un film spécialement traité avec protection anti-humidité; une couche intermédiaire constituée d'un panneau contreplaqué, spécialement traité, de 11 mm d'épaisseur et une couche noble ou d'usure en bois de chêne de 3 mm d'épaisseur, 2 planchettes, finition avec vernis satiné. Selon NF EN 13810-1 et NF EN 14342. (matériau) | 1.050 | 1779.56 | 1868.54 |
| mt18mva070 | l | Adhésif, avec classe de sollicitation D3 selon NF EN 204. (matériau) | 0.050 | 250.14 | 12.51 |
| op00cla010 |  | Cloueuse pneumatique. | 1.000 | 0.00 | 0.00 |
| op00cep010 |  | Varlope. | 1.000 | 0.00 | 0.00 |
| op00tro010 |  | Scie à tronçonner. | 1.000 | 0.00 | 0.00 |
| mo025 | h | Compagnon professionnel III/CP2 parqueteur. (main-d'œuvre) | 0.396 | 268.63 | 106.38 |
| mo063 | h | Ouvrier professionnel II/OP parqueteur. (main-d'œuvre) | 0.226 | 200.80 | 45.38 |
| % | % | Frais de chantier des unités d'ouvrage | 2 % | 2082.16 | 41.64 |
|  |  | Coûts directs |  |  | 2123.80 |
