# Béton de propreté

- Propriété du fichier: CYPE INGENIEROS, S.A.
- Format: FIEBDC-3/2002
- Zone géographique: Maurice
- Devise: MUR
- Coûts indirects: 3.00 %
- Frais généraux: 13.00 %
- Bénéfice: 6.00 %
- TVA: 15.00 %

## G Structure et gros oeuvre

### GI Infrastructure: aciers, bétons et coffrages

#### GIB Bétons

**GIB010** m³ Béton de propreté.
Béton BCN: CPJ-CEM II/A 32,5 - P - B 16 - 15/25 - E: 1 - NA - P 18-305, coulage avec des moyens manuels, pour la réalisation de couche de béton de propreté et nivellement des fonds de fondations, dans le fond de l'excavation préalablement réalisée.
Inclut: Implantation. Mise en place de touches et/ou réalisation des guides. Préparation du béton. Coulage et compactage du béton. Couronnement et arase du béton.
Critère pour le métré: Volume théorique, selon documentation graphique du Projet.
Critère pour le mémoire: On mesurera le volume théorique exécuté selon les spécifications du Projet, sans inclure les augmentations par excès d'excavation non autorisés.

| Code | U | Désignation | Quantité | Prix | Montant |
|---|---|---|---|---|---|
| mt08aaa010a | m³ | Eau. (matériau) | 0.189 | 89.47 | 16.91 |
| mt01arg000a | m³ | Sable criblé. (matériau) | 0.452 | 1321.47 | 597.30 |
| mt01arg001ar | m³ | Gros granulats homogénéisés, de taille maximale 15/25 mm. (matériau) | 0.846 | 1411.21 | 1193.88 |
| mt08cem000a | kg | Ciment gris en sacs. (matériau) | 364.875 | 6.50 | 2371.69 |
| mq06hor010 | h | Bétonnière électrique avec une capacité de gâchage de 160 l. (matériel) | 0.630 | 140.42 | 88.46 |
| mo045 | h | Compagnon professionnel III/CP2 bétonneur. (main-d'œuvre) | 0.085 | 279.56 | 23.76 |
| mo092 | h | Ouvrier professionnel II/OP bétonneur. (main-d'œuvre) | 0.170 | 208.85 | 35.50 |
| mo113 | h | Ouvrier d'exécution I/OE1 construction. (main-d'œuvre) | 1.188 | 193.46 | 229.83 |
| mo112 | h | Ouvrier d'exécution I/OE2 construction. (main-d'œuvre) | 1.244 | 196.67 | 244.66 |
| % | % | Frais de chantier des unités d'ouvrage | 2 % | 4801.99 | 96.04 |
|  |  | Coûts directs |  |  | 4898.03 |
