# Démolition d'un mur en pisé

- Propriété du fichier: CYPE INGENIEROS, S.A.
- Format: FIEBDC-3/2002
- Zone géographique: Maurice
- Devise: MUR
- Coûts indirects: 3.00 %
- Frais généraux: 13.00 %
- Bénéfice: 6.00 %
- TVA: 15.00 %

## G Structure et gros oeuvre

### GM Murs

#### GMD Démolition

**GMD110** m³ Démolition d'un mur en pisé.
Démolition en mur en pisé, avec moyens manuels et chargement manuel dans le camion ou la benne.
Inclut: Démolition de l'élément. Fragmentation des décombres en pièces maniables. Retrait et stockage des décombres. Nettoyage des restes d'ouvrage. Chargement manuel des décombres dans le camion ou la benne.
Critère pour le métré: Volume mesuré selon documentation graphique du Projet.
Critère pour le mémoire: On mesurera le volume réellement démoli selon les spécifications du Projet.

| Code | U | Désignation | Quantité | Prix | Montant |
|---|---|---|---|---|---|
| mo113 | h | Ouvrier d'exécution I/OE1 construction. (main-d'œuvre) | 7.213 | 193.46 | 1395.43 |
| % | % | Frais de chantier des unités d'ouvrage | 2 % | 1395.43 | 27.91 |
|  |  | Coûts directs |  |  | 1423.34 |
