# Interphone individuel

- Propriété du fichier: CYPE INGENIEROS, S.A.
- Format: FIEBDC-3/2002
- Zone géographique: Maurice
- Devise: MUR
- Coûts indirects: 3.00 %
- Frais généraux: 13.00 %
- Bénéfice: 6.00 %
- TVA: 15.00 %

## T Équipements techniques

### TA Installations audiovisuelles

#### TAI Interphones et vidéo

**TAI040** U Interphone individuel.
Installation d'un kit d'interphone antivandalisme pour maison individuelle composé de: plaque extérieure de rue antivandalisme avec bouton-poussoir d'appel, source d'alimentation et téléphone. Comprend, l'ouvre-portes, la visière, le câblage et les boîtes.
Critère d'évaluation économique: Le prix ne comprend pas les travaux auxiliaires de maçonnerie pour installations.
Inclut: Implantation et tracé. Mise en place et fixation des tubes et des boîtes. Pose des câbles. Montage, connexion et contrôle de son bon fonctionnement.
Critère pour le métré: Nombre d'unités prévues, selon documentation graphique du Projet.
Critère pour le mémoire: On mesurera le nombre d'unités réellement exécutées selon les spécifications du Projet.

| Code | U | Désignation | Quantité | Prix | Montant |
|---|---|---|---|---|---|
| mt35aia010b | m | Tube souple en PVC, annelé, de couleur noire, de 20 mm de diamètre nominal, pour canalisation encastrée dans des parois maçonnées (horizontales et verticales). Résistance à la compression 320 N, résistance à l'impact 1 joule, température de travail -5°C jusqu'à 60°C, avec degré de protection IP545 selon NF EN 60529, non propagateur de la flamme. Selon NF EN 61386-1 et NF EN 61386-22. (matériau) | 17.000 | 29.06 | 494.02 |
| mt40pea030c | m | Câble parallèle constitué de conducteurs de cuivre de 2x1,0 mm². (matériau) | 7.000 | 57.14 | 399.98 |
| mt40pga010 | m | Câble constitué de conducteurs de cuivre flexible de 8x0,22 mm², avec isolation en PVC et gaine extérieure en PVC blanc. (matériau) | 10.000 | 31.09 | 310.90 |
| mt40pga060 | U | Visière, pour plaque de rue encastrée antivandalisme. (matériau) | 1.000 | 971.22 | 971.22 |
| mt40pgk010a | U | Kit d'interphone, pour logement individuel, composé de plaque de rue antivandalisme avec bouton-poussoir d'appel, boîte à encastrer, source d'alimentation et téléphone avec bouton de commande pour ouvre-portes. (matériau) | 1.000 | 9829.85 | 9829.85 |
| mt40pga050a | U | Ouvre-portes électrique de courant alternatif. (matériau) | 1.000 | 1238.87 | 1238.87 |
| mo003 | h | Compagnon professionnel III/CP2 électricien. (main-d'œuvre) | 2.714 | 276.07 | 749.25 |
| mo102 | h | Ouvrier professionnel II/OP électricien. (main-d'œuvre) | 2.714 | 200.43 | 543.97 |
| % | % | Frais de chantier des unités d'ouvrage | 2 % | 14538.06 | 290.76 |
|  |  | Coûts directs |  |  | 14828.82 |
