# Doseur mural de savon liquide

- Propriété du fichier: CYPE INGENIEROS, S.A.
- Format: FIEBDC-3/2002
- Zone géographique: Maurice
- Devise: MUR
- Coûts indirects: 3.00 %
- Frais généraux: 13.00 %
- Bénéfice: 6.00 %
- TVA: 15.00 %

## T Équipements techniques

### TB Équipements sanitaires

#### TBT Distributeurs

**TBT010** U Doseur mural de savon liquide.
Doseur de savon liquide manuel avec disposition murale, de 0,5 l de capacité, carcasse en acier inoxydable AISI 304, finition brillante, de 100x150x55 mm.
Inclut: Implantation. Mise en place et fixation.
Critère pour le métré: Nombre d'unités prévues, selon documentation graphique du Projet.
Critère pour le mémoire: On mesurera le nombre d'unités réellement mises en place selon les spécifications du Projet.

| Code | U | Désignation | Quantité | Prix | Montant |
|---|---|---|---|---|---|
| mt31abp020bic | U | Doseur de savon liquide manuel avec disposition murale, de 0,5 l de capacité, carcasse en acier inoxydable AISI 304, finition brillante, de 100x150x55 mm. (matériau) | 1.000 | 2919.76 | 2919.76 |
| op00ato010 |  | Tournevis. | 1.000 | 0.00 | 0.00 |
| op00tal010 |  | Perceuse. | 1.000 | 0.00 | 0.00 |
| mo107 | h | Ouvrier professionnel II/OP plombier. (main-d'œuvre) | 0.226 | 200.43 | 45.30 |
| % | % | Frais de chantier des unités d'ouvrage | 2 % | 2965.06 | 59.30 |
|  |  | Coûts directs |  |  | 3024.36 |
