# Collecteur de distribution d'eau

- Propriété du fichier: CYPE INGENIEROS, S.A.
- Format: FIEBDC-3/2002
- Zone géographique: Maurice
- Devise: MUR
- Coûts indirects: 3.00 %
- Frais généraux: 13.00 %
- Bénéfice: 6.00 %
- TVA: 15.00 %

## T Équipements techniques

### TC ECS et chauffage

#### TCE Systèmes de conduction d'eau

**TCE120** U Collecteur de distribution d'eau.
Collecteur de distribution d'eau formé de tube en acier noir étiré sans soudure, de 3" DN 80 mm de diamètre et 4 mm d'épaisseur, de 2 m de longueur, avec 1 connexion d'entrée et 4 connexions de sortie, avec plaque flexible en mousse élastomérique, à base de caoutchouc synthétique flexible, de structure cellulaire fermée, avec un coefficient élevé de résistance à la diffusion de la vapeur d'eau, de 50 mm d'épaisseur. Comprend le manomètre, les thermomètres, les ancrages, les supports de tuyaux isolés, les accessoires et les pièces spéciales pour les connexions.
Inclut: Implantation. Mise en place et fixation. Connexion. Mise en place de l'isolant.
Critère pour le métré: Nombre d'unités prévues, selon documentation graphique du Projet.
Critère pour le mémoire: On mesurera le nombre d'unités réellement exécutées selon les spécifications du Projet.

| Code | U | Désignation | Quantité | Prix | Montant |
|---|---|---|---|---|---|
| mt08tan330j | U | Matériel auxiliaire pour le montage et la fixation à l'ouvrage des tuyaux en acier, de 3" DN 80 mm. (matériau) | 2.000 | 133.85 | 267.70 |
| mt08tan020ik | m | Tube en acier noir étiré sans soudure, de 3" DN 80 mm de diamètre et 4 mm d'épaisseur, avec le prix augmenté de 50% pour cause d'accessoires et pièces spéciales. (matériau) | 2.000 | 1207.44 | 2414.88 |
| mt17coe010j | m² | Plaque flexible en mousse élastomérique, à base de caoutchouc synthétique flexible, de structure cellulaire fermée, avec un coefficient élevé de résistance à la diffusion de la vapeur d'eau, de 50 mm d'épaisseur. (matériau) | 0.664 | 9132.60 | 6064.05 |
| mt17coe110 | l | Adhésif pour coquille élastomérique. (matériau) | 3.000 | 1324.62 | 3973.86 |
| mt42www040 | U | Manomètre avec bain de glycérine et diamètre de sphère de 100 mm, avec prise verticale, pour montage fileté de 1/2", échelle de pression de 0 à 5 bar. (matériau) | 1.000 | 3016.33 | 3016.33 |
| mt42www050 | U | Thermomètre bimétallique, diamètre de sphère de 100 mm, avec prise verticale, avec tube plongeur en 1/2", échelle de température de 0 à 120°C. (matériau) | 5.000 | 3811.35 | 19056.75 |
| mo004 | h | Compagnon professionnel III/CP2 chauffagiste. (main-d'œuvre) | 0.724 | 276.07 | 199.87 |
| mo103 | h | Ouvrier professionnel II/OP chauffagiste. (main-d'œuvre) | 0.724 | 200.43 | 145.11 |
| % | % | Frais de chantier des unités d'ouvrage | 2 % | 35138.55 | 702.77 |
|  |  | Coûts directs |  |  | 35841.32 |
