# Séparateur hydraulique

- Propriété du fichier: CYPE INGENIEROS, S.A.
- Format: FIEBDC-3/2002
- Zone géographique: Maurice
- Devise: MUR
- Coûts indirects: 3.00 %
- Frais généraux: 13.00 %
- Bénéfice: 6.00 %
- TVA: 15.00 %

## T Équipements techniques

### TC ECS et chauffage

#### TCE Systèmes de conduction d'eau

**TCE440** U Séparateur hydraulique.
Séparateur hydraulique à installer dans des installations de chauffage ou de refroidissement où est installée une pompe de circulation principale et au moins deux pompes de circulation secondaires, diamètre nominal 1", pour un débit maximal recommandé de 2,1 m³/h, composé d'un corps central avec quatre connexions latérales pour la connexion au circuit primaire et au circuit secondaire, purgeur d'air et carcasse en polypropylène expansé pour isolation thermique; avec support pour fixation murale.
Inclut: Implantation. Mise en place. Connexion et contrôle de son bon fonctionnement.
Critère pour le métré: Nombre d'unités prévues, selon documentation graphique du Projet.
Critère pour le mémoire: On mesurera le nombre d'unités réellement exécutées selon les spécifications du Projet.

| Code | U | Désignation | Quantité | Prix | Montant |
|---|---|---|---|---|---|
| mt38alb670a | U | Séparateur hydraulique à installer dans des installations de chauffage ou de refroidissement où est installée une pompe de circulation principale et au moins deux pompes de circulation secondaires, diamètre nominal 1", pour un débit maximal recommandé de 2,1 m³/h, composé d'un corps central avec quatre connexions latérales pour la connexion au circuit primaire et au circuit secondaire, purgeur d'air et carcasse en polypropylène expansé pour isolation thermique. (matériau) | 1.000 | 29213.77 | 29213.77 |
| mt38alb671a | U | Support pour fixation murale, pour séparateur hydraulique de 1" de diamètre nominal, avec visserie. (matériau) | 1.000 | 995.46 | 995.46 |
| mo011 | h | Compagnon professionnel III/CP2 monteur. (main-d'œuvre) | 0.226 | 276.07 | 62.39 |
| mo080 | h | Ouvrier professionnel II/OP monteur. (main-d'œuvre) | 0.226 | 200.80 | 45.38 |
| % | % | Frais de chantier des unités d'ouvrage | 2 % | 30317.00 | 606.34 |
|  |  | Coûts directs |  |  | 30923.34 |
