# Réservoir de surface

- Propriété du fichier: CYPE INGENIEROS, S.A.
- Format: FIEBDC-3/2002
- Zone géographique: Maurice
- Devise: MUR
- Coûts indirects: 3.00 %
- Frais généraux: 13.00 %
- Bénéfice: 6.00 %
- TVA: 15.00 %

## T Équipements techniques

### TC ECS et chauffage

#### TCQ Combustibles liquides

**TCQ120** U Réservoir de surface.
Réservoir homologué de fioul de surface de polyéthylène haute densité (PEHD/HDPE) pour installation en intérieur, à simple enveloppe contenue dans un bassin de rétention, de capacité 750 litres, pour petites consommations individuelles. Comprend indicateur de niveau, détecteur de fuites, quatre bouches d'entrée/sortie, canalisation jusqu'à la chaudière avec tuyaux de cuivre de 18 mm de diamètre protégés par un tube de PVC, vannes et accessoires de connexion, et éléments de protection selon la norme. Totalement monté, connecté et testé.
Inclut: Mise en place du réservoir sur les appuis. Montage des vannes et des accessoires. Mise en place de la bouche de charge et du couvercle de registre. Mise en place et fixation de la canalisation jusqu'à la chaudière. Connexion au réseau de terre.
Critère pour le métré: Nombre d'unités prévues, selon documentation graphique du Projet.
Critère pour le mémoire: On mesurera le nombre d'unités réellement exécutées selon les spécifications du Projet.

| Code | U | Désignation | Quantité | Prix | Montant |
|---|---|---|---|---|---|
| mt38dep110a | U | Réservoir de gazole de polyéthylène (PEHD/HDPE), apparente, à simple enveloppe contenue dans un bassin de rétention, avec une capacité de 750 litres, pour petites consommations individuelles, selon NF EN 13341. Comprend éléments de protection selon la norme. (matériau) | 1.000 | 11148.37 | 11148.37 |
| mt38dep022a | U | Indicateur de niveau pour réservoir de combustibles liquides. (matériau) | 1.000 | 12350.30 | 12350.30 |
| mt38dep023a | U | Interrupteur de niveau pour réservoir de combustibles liquides. (matériau) | 1.000 | 2316.77 | 2316.77 |
| mt38dep024c | U | Ensemble de bouche de charge, vannes et accessoires de connexion pour réservoir de combustibles liquides. (matériau) | 1.000 | 6727.34 | 6727.34 |
| mt43tco010ca | m | Tube en cuivre étiré à froid sans soudure, diamètre D=16/18 mm et 1 mm d'épaisseur, selon NF EN 1057. (matériau) | 10.000 | 167.23 | 1672.30 |
| mt35aia090ad | m | Tube rigide en PVC, branchable, courbable à chaud, de couleur noire, de 32 mm de diamètre nominal, pour climatisation fixe en surface. Résistance à la compression 1250 N, résistance à l'impact 2 joules, température de travail -5°C jusqu'à 60°C, avec degré de protection IP547 selon NF EN 60529, propriétés électriques: isolant, non propagateur de la flamme. Selon NF EN 61386-1 et NF EN 61386-22. Comprend les colliers, les éléments de fixation et les accessoires (courbes, manchons, tés, coudes et courbes flexibles). (matériau) | 10.000 | 216.95 | 2169.50 |
| mo004 | h | Compagnon professionnel III/CP2 chauffagiste. (main-d'œuvre) | 1.697 | 276.07 | 468.49 |
| mo103 | h | Ouvrier professionnel II/OP chauffagiste. (main-d'œuvre) | 1.697 | 200.43 | 340.13 |
| % | % | Frais de chantier des unités d'ouvrage | 2 % | 37193.20 | 743.86 |
|  |  | Coûts directs |  |  | 37937.06 |
