# Monte-charges

- Propriété du fichier: CYPE INGENIEROS, S.A.
- Format: FIEBDC-3/2002
- Zone géographique: Maurice
- Devise: MUR
- Coûts indirects: 3.00 %
- Frais généraux: 13.00 %
- Bénéfice: 6.00 %
- TVA: 15.00 %

## T Équipements techniques

### TK Appareils élévateurs

#### TKC Monte-charges

**TKC010** U Monte-charges.
Monte-charge hydraulique pour 1500 kg, de 6 arrêts (6 m), de 2x2 m de plateforme, avec guides et piston. Totalement monté, connecté et testé.
Inclut: Implantation. Installation du monte-charges. Connexion au réseau électrique.
Critère pour le métré: Nombre d'unités prévues, selon documentation graphique du Projet.
Critère pour le mémoire: On mesurera le nombre d'unités réellement exécutées selon les spécifications du Projet.

| Code | U | Désignation | Quantité | Prix | Montant |
|---|---|---|---|---|---|
| mt39mch010fe | U | Monte-charge hydraulique pour 1500 kg, de 6 arrêts (6 m), de 2x2 m de plateforme, avec guides et piston. (matériau) | 1.000 | 1588765.46 | 1588765.46 |
| mo016 | h | Compagnon professionnel III/CP2 ascensoriste. (main-d'œuvre) | 73.743 | 276.07 | 20358.23 |
| mo085 | h | Ouvrier professionnel II/OP ascensoriste. (main-d'œuvre) | 73.743 | 200.43 | 14780.31 |
| % | % | Frais de chantier des unités d'ouvrage | 2 % | 1623904.00 | 32478.08 |
|  |  | Coûts directs |  |  | 1656382.08 |
