# Tuyauterie multicouche en polyéthylène réticulé/aluminium/polyéthylène réticulé (PE-X/Al/PE-X)

- Propriété du fichier: CYPE INGENIEROS, S.A.
- Format: FIEBDC-3/2002
- Zone géographique: Maurice
- Devise: MUR
- Coûts indirects: 3.00 %
- Frais généraux: 13.00 %
- Bénéfice: 6.00 %
- TVA: 15.00 %

## T Équipements techniques

### TN Canalisations pour fluides

#### TNM Multicouches

**TNM030** m Tuyauterie multicouche en polyéthylène réticulé/aluminium/polyéthylène réticulé (PE-X/Al/PE-X).
Tuyauterie constituée de tube multicouche en polyéthylène réticulé/aluminium/polyéthylène réticulé haute densité (PE-X/Al/PE-X), de 14 mm de diamètre et 2 mm d'épaisseur, température maximale de fonctionnement 95°C. Installation en surface. Comprend le matériel auxiliaire pour le montage et la fixation à l'ouvrage, les accessoires et les pièces spéciales.
Inclut: Implantation. Mise en place et fixation des tuyaux, des accessoires et des pièces spéciales.
Critère pour le métré: Longueur mesurée selon documentation graphique du Projet.
Critère pour le mémoire: On mesurera la longueur réellement exécutée selon les spécifications du Projet.

| Code | U | Désignation | Quantité | Prix | Montant |
|---|---|---|---|---|---|
| mt37tco400aa | U | Matériel auxiliaire pour le montage et la fixation à l'ouvrage des tuyaux multicouche en polyéthylène réticulé/aluminium/polyéthylène réticulé haute densité (PE-X/Al/PE-X), avec barrière d'oxygène, de 14 mm de diamètre extérieur. (matériau) | 1.000 | 6.08 | 6.08 |
| mt37tco010aag | m | Tube multicouche en polyéthylène réticulé/aluminium/polyéthylène réticulé haute densité (PE-X/Al/PE-X), de 14 mm de diamètre et 2 mm d'épaisseur, température maximale de fonctionnement 95°C, selon NF EN ISO 21003-1, avec le prix augmenté de 30% pour cause d'accessoires et pièces spéciales. (matériau) | 1.000 | 158.15 | 158.15 |
| op00ato010 |  | Tournevis. | 1.000 | 0.00 | 0.00 |
| op00mar010 |  | Marteau. | 1.000 | 0.00 | 0.00 |
| op00tal010 |  | Perceuse. | 1.000 | 0.00 | 0.00 |
| mo008 | h | Compagnon professionnel III/CP2 plombier. (main-d'œuvre) | 0.034 | 276.07 | 9.39 |
| mo107 | h | Ouvrier professionnel II/OP plombier. (main-d'œuvre) | 0.034 | 200.43 | 6.81 |
| % | % | Frais de chantier des unités d'ouvrage | 2 % | 180.43 | 3.61 |
|  |  | Coûts directs |  |  | 184.04 |
