# Compteur d'eau

- Propriété du fichier: CYPE INGENIEROS, S.A.
- Format: FIEBDC-3/2002
- Zone géographique: Maurice
- Devise: MUR
- Coûts indirects: 3.00 %
- Frais généraux: 13.00 %
- Bénéfice: 6.00 %
- TVA: 15.00 %

## T Équipements techniques

### TP Installations de distribution de l'eau

#### TPC Compteurs

**TPC040** U Compteur d'eau.
Compteur d'eau froide à lecture directe, à jet simple, débit nominal 1,5 m³/h, diamètre 1/2", température maximale 30°C, pression maximale 16 bar, adapté pour les eaux très dures, avec caches, raccords de connexion et pré-scellage.
Inclut: Implantation. Mise en place. Connexion.
Critère pour le métré: Nombre d'unités prévues, selon documentation graphique du Projet.
Critère pour le mémoire: On mesurera le nombre d'unités réellement exécutées selon les spécifications du Projet.

| Code | U | Désignation | Quantité | Prix | Montant |
|---|---|---|---|---|---|
| mt37alb100a | U | Compteur d'eau froide à lecture directe, à jet simple, débit nominal 1,5 m³/h, diamètre 1/2", température maximale 30°C, pression maximale 16 bar, adapté pour les eaux très dures, avec caches, raccords de connexion et pré-scellage. (matériau) | 1.000 | 2347.23 | 2347.23 |
| mt38www012 | U | Matériel auxiliaire pour installation de chauffage et d'E.C.S. (matériau) | 1.000 | 146.32 | 146.32 |
| mo004 | h | Compagnon professionnel III/CP2 chauffagiste. (main-d'œuvre) | 0.452 | 276.07 | 124.78 |
| % | % | Frais de chantier des unités d'ouvrage | 2 % | 2618.33 | 52.37 |
|  |  | Coûts directs |  |  | 2670.70 |
