# Ensemble de vannes de passage

- Propriété du fichier: CYPE INGENIEROS, S.A.
- Format: FIEBDC-3/2002
- Zone géographique: Maurice
- Devise: MUR
- Coûts indirects: 3.00 %
- Frais généraux: 13.00 %
- Bénéfice: 6.00 %
- TVA: 15.00 %

## T Équipements techniques

### TP Installations de distribution de l'eau

#### TPI Installation intérieure

**TPI040** U Ensemble de vannes de passage.
Ensemble de deux vannes d'arrêt à sphère, droites, de 16 mm de diamètre, prémontées en coffret en plastique, avec supports pour montage du coffret et manivelles pour les vannes.
Inclut: Implantation. Connexion des vannes aux tuyaux. Contrôle de son bon fonctionnement.
Critère pour le métré: Nombre d'unités prévues, selon documentation graphique du Projet.
Critère pour le mémoire: On mesurera le nombre d'unités réellement exécutées selon les spécifications du Projet.

| Code | U | Désignation | Quantité | Prix | Montant |
|---|---|---|---|---|---|
| mt37avu010a | U | Ensemble de deux vannes d'arrêt à sphère, droites, de 16 mm de diamètre, prémontées en coffret en plastique, avec supports pour montage du coffret et manivelles pour les vannes. (matériau) | 1.000 | 8661.08 | 8661.08 |
| mt37www010 | U | Matériel auxiliaire pour installations de plomberie. (matériau) | 1.000 | 97.55 | 97.55 |
| mo008 | h | Compagnon professionnel III/CP2 plombier. (main-d'œuvre) | 0.368 | 276.07 | 101.59 |
| mo107 | h | Ouvrier professionnel II/OP plombier. (main-d'œuvre) | 0.368 | 200.43 | 73.76 |
| % | % | Frais de chantier des unités d'ouvrage | 2 % | 8933.98 | 178.68 |
|  |  | Coûts directs |  |  | 9112.66 |
