# Détecteur d'inondation par radio

- Propriété du fichier: CYPE INGENIEROS, S.A.
- Format: FIEBDC-3/2002
- Zone géographique: Maurice
- Devise: MUR
- Coûts indirects: 3.00 %
- Frais généraux: 13.00 %
- Bénéfice: 6.00 %
- TVA: 15.00 %

## T Équipements techniques

### TS Systèmes de sécurité

#### TSR Centrales d'intrusion par radio

**TSR060** U Détecteur d'inondation par radio.
Détecteur d'inondation avec communication par radio, retard de 30 secondes pour éviter les fausses alarmes, avec batterie au lithium de 12 V et câble de 2,4 m. Comprend les éléments de fixation.
Inclut: Implantation. Fixation à la surface support. Montage, connexion et contrôle de son bon fonctionnement.
Critère pour le métré: Nombre d'unités prévues, selon documentation graphique du Projet.
Critère pour le mémoire: On mesurera le nombre d'unités réellement exécutées selon les spécifications du Projet.

| Code | U | Désignation | Quantité | Prix | Montant |
|---|---|---|---|---|---|
| mt41ing242a | U | Détecteur d'inondation avec communication par radio, retard de 30 secondes pour éviter les fausses alarmes, avec batterie au lithium de 12 V et câble de 2,4 m. Comprend les éléments de fixation. (matériau) | 1.000 | 6022.00 | 6022.00 |
| mo006 | h | Compagnon professionnel III/CP2 installateur de réseaux et d'équipements de détection et de sécurité. (main-d'œuvre) | 0.226 | 276.07 | 62.39 |
| mo105 | h | Ouvrier professionnel II/OP installateur de réseaux et d'équipements de détection et de sécurité. (main-d'œuvre) | 0.226 | 200.43 | 45.30 |
| % | % | Frais de chantier des unités d'ouvrage | 2 % | 6129.69 | 122.59 |
|  |  | Coûts directs |  |  | 6252.28 |
