# Détecteur à infrarouge passif

- Propriété du fichier: CYPE INGENIEROS, S.A.
- Format: FIEBDC-3/2002
- Zone géographique: Maurice
- Devise: MUR
- Coûts indirects: 3.00 %
- Frais généraux: 13.00 %
- Bénéfice: 6.00 %
- TVA: 15.00 %

## T Équipements techniques

### TS Systèmes de sécurité

#### TSV Détecteurs volumétriques

**TSV010** U Détecteur à infrarouge passif.
Détecteur volumétrique infrarouge passif, couverture volumétrique de 12 m/90°, couverture de rideau de 12 m/6°, couverture de longue portée de 20 m/6°, avec détection d'angle zéro, DEL d'essai, mémoire d'alarme, compteur d'impulsions, filtre de lumière blanche et protection anti-ouverture. Comprend les éléments de fixation.
Inclut: Implantation. Fixation au parement. Montage, connexion et contrôle de son bon fonctionnement.
Critère pour le métré: Nombre d'unités prévues, selon documentation graphique du Projet.
Critère pour le mémoire: On mesurera le nombre d'unités réellement exécutées selon les spécifications du Projet.

| Code | U | Désignation | Quantité | Prix | Montant |
|---|---|---|---|---|---|
| mt41ing060a | U | Détecteur volumétrique infrarouge passif, couverture volumétrique de 12 m/90°, couverture de rideau de 12 m/6°, couverture de longue portée de 20 m/6°, avec détection d'angle zéro, DEL d'essai, mémoire d'alarme, compteur d'impulsions, filtre de lumière blanche et protection anti-ouverture. Comprend les éléments de fixation. (matériau) | 1.000 | 1392.22 | 1392.22 |
| mo006 | h | Compagnon professionnel III/CP2 installateur de réseaux et d'équipements de détection et de sécurité. (main-d'œuvre) | 0.283 | 276.07 | 78.13 |
| mo105 | h | Ouvrier professionnel II/OP installateur de réseaux et d'équipements de détection et de sécurité. (main-d'œuvre) | 0.283 | 200.43 | 56.72 |
| % | % | Frais de chantier des unités d'ouvrage | 2 % | 1527.07 | 30.54 |
|  |  | Coûts directs |  |  | 1557.61 |
