# Équipement

- Propriété du fichier: CYPE Ingenieros S.A.
- Format: FIEBDC-3/2016
- Logiciel: Générateur de prix de la construction. CYPE Ingenieros, S.A.
- Date: 29/01/2025
- Zone géographique: Maurice
- Devise: MUR
- Coûts indirects: 3 %
- Frais généraux: 13 %
- Bénéfice: 6 %
- TVA: 15 %

## A VRD et aménagements extérieurs

### AF Terrains de sport

#### AFA Accessoires

**AFA010** U Équipement.
Équipement sportif pour terrain de pelote basque, constitué de ligne de faute formée par une platine métallique et d'accessoires réglementaires, conformément à la norme fédérative.
Inclut: Implantation. Mise en place du matériel.
Critère pour le métré: Nombre d'unités prévues, selon documentation graphique du Projet.
Critère pour le mémoire: On mesurera le nombre d'unités réellement exécutées selon les spécifications du Projet.

| Code | U | Désignation | Quantité | Prix | Montant |
|---|---|---|---|---|---|
| mt47ede010c | U | Équipement sportif pour terrain de pelote basque, composé de ligne de faute avec platine métallique et accessoires réglementaires, selon la norme fédérative. (matériau) | 1 | 10887.77 | 10887.770 |
| mo041 | h | Compagnon professionnel III/CP2 VRD espaces publics. (main-d'œuvre) | 1.131 | 268.63 | 303.821 |
| mo087 | h | Ouvrier professionnel II/OP VRD espaces publics. (main-d'œuvre) | 1.131 | 200.8 | 227.105 |
| % | % | Frais de chantier des unités d'ouvrage | 2 % | 11418.696 | 228.374 |
|  |  | Coûts directs |  |  | 11647.070 |
