# Stabilisation des chemins et des sentiers, par traitement du sol avec apport de chaux hydraulique naturelle

- Propriété du fichier: CYPE Ingenieros S.A.
- Format: FIEBDC-3/2016
- Logiciel: Générateur de prix de la construction. CYPE Ingenieros, S.A.
- Date: 29/01/2025
- Zone géographique: Maurice
- Devise: MUR
- Coûts indirects: 3 %
- Frais généraux: 13 %
- Bénéfice: 6 %
- TVA: 15 %

## A VRD et aménagements extérieurs

### AS Revêtement de sols extérieurs

#### ASC Consolidation des sols

**ASC020** m² Stabilisation des chemins et des sentiers, par traitement du sol avec apport de chaux hydraulique naturelle.
Stabilisation des chemins et des sentiers, en sol peu argileux, par apport de 20 kg de stabilisant et consolidant de terrains, à base de chaux hydraulique naturelle, extension sur le terrain et mélange avec celui-ci jusqu'à une profondeur de 15 cm avec une motoniveleuse, compactage du mélange avec des moyens mécaniques jusqu'à atteindre une densité sèche d'au moins 95% de celle maximale obtenue avec l'essai Proctor Modifié. Comprend la préparation de la surface via le débroussaillage de la terre végétale, la scarification du terrain et le retrait et le chargement dans le camion des restes et des déchets.
Critère d'évaluation économique: Le prix ne comprend pas la réalisation de l'essai Proctor Modifié.
Inclut: Débroussaillage du terrain. Scarification du terrain à stabiliser. Extension de la chaux. Mélange de la chaux avec le terrain. Nivellement du mélange. Humidification et compactage du mélange. Retrait et chargement dans le camion des restes et des déchets.
Critère pour le métré: Surface mesurée en projection horizontale, selon documentation graphique du Projet.
Critère pour le mémoire: On mesurera, en projection horizontale, la surface réellement exécutée selon les spécifications du Projet.

| Code | U | Désignation | Quantité | Prix | Montant |
|---|---|---|---|---|---|
| mt28mif040 | kg | Stabilisant et consolidant de terrains, à base de chaux hydraulique naturelle, fournie en sacs de 35 kg, pour stabilisation des chemins et des sentiers. (matériau) | 20 | 45.29 | 905.800 |
| mq01pan010a | h | Chargeuse sur pneus de 120 kW/1,9 m³. (matériel) | 0.015 | 1833.92 | 27.509 |
| mq04dua020b | h | Dumper à décharge frontale de 2 t de charge utile. (matériel) | 0.002 | 422.58 | 0.845 |
| mq01mot010a | h | Motoniveleuse de 141 kW. (matériel) | 0.002 | 3089.8 | 6.180 |
| mq02rov010i | h | Compacteur monocylindrique vibrant autopropulsé, de 129 kW, de 16,2 t, largeur de travail 213,4 cm. (matériel) | 0.03 | 2839.99 | 85.200 |
| mq02cia020j | h | Camion citerne, de 8 m³ de capacité. (matériel) | 0.002 | 4839.42 | 9.679 |
| mo041 | h | Compagnon professionnel III/CP2 VRD espaces publics. (main-d'œuvre) | 0.283 | 268.63 | 76.022 |
| mo087 | h | Ouvrier professionnel II/OP VRD espaces publics. (main-d'œuvre) | 0.283 | 200.8 | 56.826 |
| % | % | Frais de chantier des unités d'ouvrage | 2 % | 1168.061 | 23.361 |
|  |  | Coûts directs |  |  | 1191.422 |

Déchets:
- pose: mt28mif040; facteur de déchet 0.021

## Ressources

**mt28mif040** kg Stabilisant et consolidant de terrains
Données techniques: Coût énergétique 5.254 MJ; Émission de CO2 0.234 kg; Code CED 17 09 04; Masse de l'élément 1 kg; Volume 0.000667 m3
Déchets:
- emballage: re150101 Emballages en papier et en carton. (composant de déchet); quantité 0.014 kg; Code CED 15 01 01; Masse de l'élément 1 kg; Volume 0.001333 m3
- emballage: re170201 Bois. (composant de déchet); quantité 0.001 kg; Code CED 17 02 01; Masse de l'élément 1 kg; Volume 0.000909 m3
- emballage: re170203 Plastique. (composant de déchet); quantité 0.003 kg; Code CED 17 02 03; Masse de l'élément 1 kg; Volume 0.001667 m3
