# Imperméabilisation d'un mur en béton en contact avec le terrain, par sa face extérieure, avec des émulsions bitumineuses

- Propriété du fichier: CYPE Ingenieros S.A.
- Format: FIEBDC-3/2016
- Logiciel: Générateur de prix de la construction. CYPE Ingenieros, S.A.
- Date: 29/01/2025
- Zone géographique: Maurice
- Devise: MUR
- Coûts indirects: 3 %
- Frais généraux: 13 %
- Bénéfice: 6 %
- TVA: 15 %

## E Enveloppe et finition extérieure

### EE Étanchéité: imperméabilisations

#### EEM Murs de sous-sol

**EEM010** m² Imperméabilisation d'un mur en béton en contact avec le terrain, par sa face extérieure, avec des émulsions bitumineuses.
Imperméabilisation d'un mur en béton en contact avec le terrain, par sa face extérieure, avec émulsion bitumineuse anionique monocomposante, à base de bitumes et résines, appliquée en deux couches, (rendement: 1 kg/m² par couche).
Inclut: Préparation de la surface support. Application de la première couche. Application de la deuxième couche.
Critère pour le métré: Surface mesurée selon documentation graphique du Projet.
Critère pour le mémoire: On mesurera la surface réellement exécutée selon les spécifications du Projet.

| Code | U | Désignation | Quantité | Prix | Montant |
|---|---|---|---|---|---|
| mt14ieb010a | kg | Émulsion bitumineuse anionique monocomposante, à base de bitumes et résines. (matériau) | 2 | 149.37 | 298.740 |
| mo032 | h | Compagnon professionnel III/CP2 poseur de produits imperméabilisants. (main-d'œuvre) | 0.124 | 268.63 | 33.310 |
| mo070 | h | Ouvrier professionnel II/OP poseur de produits imperméabilisants. (main-d'œuvre) | 0.124 | 200.8 | 24.899 |
| % | % | Frais de chantier des unités d'ouvrage | 2 % | 356.949 | 7.139 |
|  |  | Coûts directs |  |  | 364.088 |

Déchets:
- pose: mt14ieb010a Émulsion bitumineuse anionique monocomposante, à base de bitumes et résines; facteur de déchet 0.035

## Ressources

**mt14ieb010a** kg Émulsion bitumineuse anionique monocomposante, à base de bitumes et résines
Données techniques: Coût énergétique 32.726 MJ; Émission de CO2 0.271 kg; Code CED 17 03 02; Masse de l'élément 1 kg; Volume 0.001 m3
Déchets:
- emballage: re150104 Emballages métalliques. (composant de déchet); quantité 0.08 kg; Code CED 15 01 04; Masse de l'élément 1 kg; Volume 0.001667 m3
