# Barrière anti-radon sur un dallage en contact avec le terrain, avec des membranes de polyéthylène

- Propriété du fichier: CYPE Ingenieros S.A.
- Format: FIEBDC-3/2016
- Logiciel: Générateur de prix de la construction. CYPE Ingenieros, S.A.
- Date: 29/01/2025
- Zone géographique: Maurice
- Devise: MUR
- Coûts indirects: 3 %
- Frais généraux: 13 %
- Bénéfice: 6 %
- TVA: 15 %

## E Enveloppe et finition extérieure

### EK Étanchéité: protections au radon

#### EKD Dallages

**EKD020** m² Barrière anti-radon sur un dallage en contact avec le terrain, avec des membranes de polyéthylène.
Barrière anti-radon sur un dallage en contact avec le terrain avec un niveau de référence d'exposition au radon 300 Bq/m³, avec membrane en polyéthylène à basse densité (LDPE), maille de renfort de fibre en polyester et armature de polyéthylène haute densité (PEHD/HDPE), de 0,4 mm d'épaisseur, 0,35 kg/m² de masse surfacique, et coefficient de diffusion-perméabilité au radon 10x10-12 m²/s, non adhérée. Mise en place: avec des recouvrements sur la face supérieure du dallage, au pistolet à air chaud. Exhalation de radon prévue à travers la barrière de protection: 26,9 Bq/m²·h.
Inclut: Nettoyage et préparation de la surface. Mise en place du film de polyéthylène. Résolution des points singuliers.
Critère pour le métré: Surface mesurée selon documentation graphique du Projet.
Critère pour le mémoire: On mesurera la surface réellement exécutée selon les spécifications du Projet, y compris les bords et les recouvrements.

| Code | U | Désignation | Quantité | Prix | Montant |
|---|---|---|---|---|---|
| mt15pdr400a | m² | Membrane en polyéthylène à basse densité (LDPE), maille de renfort de fibre en polyester et armature de polyéthylène haute densité (PEHD/HDPE), de 0,4 mm d'épaisseur, 0,35 kg/m² de masse surfacique, et coefficient de diffusion-perméabilité au radon 10x10-12 m²/s. (matériau) | 1.15 | 665.06 | 764.819 |
| mo029 | h | Compagnon professionnel III/CP2 poseur de membranes d'étanchéité. (main-d'œuvre) | 0.113 | 268.63 | 30.355 |
| mo067 | h | Ouvrier professionnel II/OP poseur de membranes d'étanchéité. (main-d'œuvre) | 0.113 | 200.8 | 22.690 |
| % | % | Frais de chantier des unités d'ouvrage | 2 % | 817.864 | 16.357 |
|  |  | Coûts directs |  |  | 834.221 |

Déchets:
- pose: mt15pdr400a; facteur de déchet 0.0514914

## Ressources

**mt15pdr400a** m² Membrane en polyéthylène à basse densité (LDPE)
Données techniques: Coût énergétique 50.564 MJ; Émission de CO2 1.830 kg; Code CED 17 06 04; Masse de l'élément 0.35 kg; Volume 0.000583 m3
Déchets:
- emballage: re170203 Plastique. (composant de déchet); quantité 0.027 kg; Code CED 17 02 03; Masse de l'élément 1 kg; Volume 0.001667 m3
