# Menuiserie extérieure en acier

- Propriété du fichier: CYPE Ingenieros S.A.
- Format: FIEBDC-3/2016
- Logiciel: Générateur de prix de la construction. CYPE Ingenieros, S.A.
- Date: 29/01/2025
- Zone géographique: Maurice
- Devise: MUR
- Coûts indirects: 3 %
- Frais généraux: 13 %
- Bénéfice: 6 %
- TVA: 15 %

## E Enveloppe et finition extérieure

### EM Menuiseries extérieures

#### EMA Acier

**EMA010** U Menuiserie extérieure en acier.
Menuiserie en acier S235JR, formant la fenêtre battante à deux vantaux de 120x120 cm, composée d'un cadre, de vantaux, de charnières et de poignées, d'éléments d'étanchéité et d'accessoires homologués. Comprend précadre en acier, les pattes d'ancrage et le silicone neutre pour le scellement des joints périphériques.
Inclut: Mise en place de la menuiserie. Ajustement final des vantaux. Scellement des joints périphériques.
Critère pour le métré: Nombre d'unités prévues, selon documentation graphique du Projet.
Critère pour le mémoire: On mesurera le nombre d'unités réellement exécutées selon les spécifications du Projet.

| Code | U | Désignation | Quantité | Prix | Montant |
|---|---|---|---|---|---|
| mt25pem020e | m | Précadre de tube d'acier galvanisé de 50x20x2 mm, assemblé à l'aide d'équerres et avec des pattes d'ancrage pour la fixation au parement et des vis pour la fixation de la menuiserie. (matériau) | 4.8 | 288.46 | 1384.608 |
| mt26pfa015d | m² | Menuiserie en acier NF EN 10025 S235JR pour fenêtre battante de deux vantaux, avec rail pour volet roulant, avec profilés formés à froid de 1,5 mm d'épaisseur, finition laquée, couleur à choisir, selon NF EN 14351-1. Y compris les parcloses pour la fixation de la vitre et les ferrures d'accroche et de sûreté. (matériau) | 1.512 | 20327.06 | 30734.515 |
| mt22www010b | U | Cartouche de 290 ml de mastic adhésif monocomposant, neutre, super-élastique, à base de polymère MS, couleur grise, avec résistance aux intempéries et aux rayons UV et élongation jusqu'à rupture 750%. (matériau) | 0.816 | 368.59 | 300.769 |
| mt22www050b | U | Cartouche de 300 ml de silicone neutre oxymique, à élasticité permanente et séchage rapide, couleur grise, intervalle de température de travail de -60 à 150°C, avec résistance aux rayons UV, dureté Shore A approchée de 22, selon NF EN ISO 868 et élongation à la rupture >= 800%, selon NF EN ISO 8339. (matériau) | 0.384 | 329.57 | 126.555 |
| mo018 | h | Compagnon professionnel III/CP2 menuisier PVC et métal. (main-d'œuvre) | 0.326 | 272.24 | 88.750 |
| mo059 | h | Ouvrier professionnel II/OP menuisier PVC et métal. (main-d'œuvre) | 0.326 | 201.25 | 65.608 |
| % | % | Frais de chantier des unités d'ouvrage | 2 % | 32700.805 | 654.016 |
|  |  | Coûts directs |  |  | 33354.821 |

Déchets:
- pose: mt25pem020e; facteur de déchet 0.0138004
- pose: mt22www010b; facteur de déchet 0.06
- pose: mt22www050b; facteur de déchet 0.06

## Ressources

**mt25pem020e** m Précadre de tube d'acier galvanisé de 50x20x2 mm
Données techniques: Coût énergétique 20.118 MJ; Émission de CO2 2.052 kg; Code CED 17 04 05; Masse de l'élément 0.8015 kg; Volume 0.000382 m3

**mt26pfa015d** m² Menuiserie en acier NF EN 10025 S235JR pour fenêtre battante de deux vantaux
Données techniques: Coût énergétique 175.395 MJ; Émission de CO2 9.074 kg
Déchets:
- emballage: re170203 Plastique. (composant de déchet); quantité 0.091 kg; Code CED 17 02 03; Masse de l'élément 1 kg; Volume 0.001667 m3
- emballage: re170604 Matériaux d'isolation distincts de ceux spécifiés dans les codes 17 06 01 et 17 06 03. (composant de déchet); quantité 0.016 kg; Code CED 17 06 04; Masse de l'élément 1 kg; Volume 0.001667 m3

**mt22www010b** U Cartouche de 290 ml de mastic adhésif monocomposant
Données techniques: Coût énergétique 70.388 MJ; Émission de CO2 3.428 kg; Code CED 17 09 04; Masse de l'élément 0.421 kg; Volume 0.000281 m3
Déchets:
- emballage: re170203 Plastique; quantité 0.1 kg

**mt22www050b** U Cartouche de 300 ml de silicone neutre oxymique
Données techniques: Coût énergétique 72.640 MJ; Émission de CO2 3.072 kg; Code CED 17 09 04; Masse de l'élément 0.366 kg; Volume 0.000244 m3
Déchets:
- emballage: re170203 Plastique; quantité 0.1 kg
