# Toiture inclinée en tuiles

- Propriété du fichier: CYPE Ingenieros S.A.
- Format: FIEBDC-3/2016
- Logiciel: Générateur de prix de la construction. CYPE Ingenieros, S.A.
- Date: 29/01/2025
- Zone géographique: Maurice
- Devise: MUR
- Coûts indirects: 3 %
- Frais généraux: 13 %
- Bénéfice: 6 %
- TVA: 15 %

## E Enveloppe et finition extérieure

### EU Couvertures de toitures inclinées

#### EUT Tuiles en terre cuite et en béton

**EUT020** m² Toiture inclinée en tuiles.
Toiture inclinée avec une pente moyenne de 30%. FORME DE PENTES: brique creuse en terre cuite (súper mahón), à revêtir, 50x20x4 cm, avec une couche de régularisation de mortier de ciment, confectionné sur chantier, dosage 1:6, de 3 cm d'épaisseur et finition talochée et remplissage des joints entre les pièces des deux tronçons contigus avec le même mortier, sur cloisons allégées de brique creuse en terre cuite de 29x14x9 cm pose avec du mortier de ciment, confectionné sur chantier, dosage 1:6, arrêts supérieurs avec des guides de mortier de ciment, confectionné sur chantier, dosage 1:6, le tout sur un plancher en béton; COUVERTURE: tuiles canal en terre cuite, finition avec engobe couleur rouge, 40,8x15x11,6 cm, pose avec du mortier de ciment, confectionné sur chantier, dosage 1:8. Comprend, la résolution des points singuliers et les pièces spéciales de la couverture.
Critère d'évaluation économique: Le prix ne comprend pas le plancher en béton.
Inclut: Nettoyage du plancher. Implantation et tracés des noues, faîtages, raccords et joints. Formation des cloisons périmétriques avec des pièces céramiques. Réalisation des cloisons allégées. Régularisation de l'arrêt des parois pour recevoir le panneau. Mise en place des bandes de papier sur les cloisons allégées. Mise en place des pièces céramiques formant le panneau. Coulage, extension et réglage de la couche de mortier de régularisation. Mise en place des tuiles avec du mortier. Réalisation des arêtes, des noues, des avant-toits et des rives.
Critère pour le métré: Surface du versant mesurée en grandeur réelle, selon documentation graphique du Projet, sans prendre en compte le recouvrement correspondant de la tuile. Comprend la formation des faîtages, des arêtiers, des avant-toits et des rives. Ne comprend pas la formation des noues, des avant-toits décoratifs ou les rencontres de pans avec des parements verticaux, des cheminées, des fenêtres ou des conduits de ventilation.
Critère pour le mémoire: On mesurera, en grandeur réelle, la surface réellement exécutée selon les spécifications du Projet, sans prendre en compte le recouvrement correspondant de la tuile. Comprend la formation des faîtages, des arêtiers, des avant-toits et des rives. Ne comprend pas la formation des noues, des avant-toits décoratifs ou les rencontres de pans avec des parements verticaux, des cheminées, des fenêtres ou des conduits de ventilation.

| Code | U | Désignation | Quantité | Prix | Montant |
|---|---|---|---|---|---|
| mt04lcc010c | U | Brique creuse en terre cuite (tochana), à revêtir, 29x14x9 cm, pour utilisation en maçonnerie protégée (pièce en P), densité 805 kg/m³, selon NF EN 771-1. (matériau) | 29.066 | 18.12 | 526.676 |
| mt08aaa010a | m³ | Eau. (matériau) | 0.024 | 89.47 | 2.147 |
| mt01arg005a | t | Sable de carrière, pour mortier confectionné sur le chantier. (matériau) | 0.178 | 944.66 | 168.149 |
| mt08cem000a | kg | Ciment gris en sacs. (matériau) | 23.25 | 6.5 | 151.125 |
| mt04lcg010a | U | Brique creuse en terre cuite (súper mahón), à revêtir, 50x20x4 cm, pour utilisation en maçonnerie protégée (pièce en P), densité 845 kg/m³, selon NF EN 771-1. (matériau) | 10.9 | 23.78 | 259.202 |
| mt13tac050a | U | Tuile canal en terre cuite, finition avec engobe couleur rouge, 40,8x15x11,6 cm, selon NF EN 1304. (matériau) | 36.921 | 61.5 | 2270.642 |
| mt13tac051a | U | Tuile faîtière/d'arêtier en terre cuite, finition avec engobe couleur rouge, 44x28,5x10,5 cm, pour tuiles canal, selon NF EN 1304. (matériau) | 0.32 | 783.33 | 250.666 |
| mt13tac055a | U | Tuile chatière en terre cuite, finition avec engobe couleur rouge, 40,8x15x6,3 cm, pour tuiles canal, selon NF EN 1304. (matériau) | 0.1 | 3191.46 | 319.146 |
| mt13tac100 | kg | Pigment pour mortier. (matériau) | 0.027 | 418.06 | 11.288 |
| mq06hor010 | h | Bétonnière électrique avec une capacité de gâchage de 160 l. (matériel) | 0.074 | 140.42 | 10.391 |
| mo020 | h | Compagnon professionnel III/CP2 construction. (main-d'œuvre) | 1.774 | 268.63 | 476.550 |
| mo113 | h | Ouvrier d'exécution I/OE1 construction. (main-d'œuvre) | 2.724 | 193.46 | 526.985 |
| % | % | Frais de chantier des unités d'ouvrage | 10 % | 4972.967 | 497.297 |
|  |  | Coûts directs |  |  | 5470.264 |

Déchets:
- pose: mt04lcc010c; facteur de déchet 0.0310799
- pose: mt01arg005a Sable de carrière, pour mortier confectionné sur le chantier; facteur de déchet 0.00501329
- pose: mt08cem000a Ciment gris en sacs; facteur de déchet 0.00756
- pose: mt04lcg010a; facteur de déchet 0.0126
- pose: mt13tac050a Tuile canal en terre cuite, finition avec engobe couleur rouge, 40,8x15x11,6 cm, selon NF EN 1304; facteur de déchet 0.0578
- pose: mt13tac051a; facteur de déchet 0.0196
- pose: mt13tac055a Tuile chatière en terre cuite, finition avec engobe couleur rouge, 40,8x15x6,3 cm, pour tuiles canal, selon NF EN 1304; facteur de déchet 0.0196
- pose: mt13tac100 Pigment pour mortier; facteur de déchet 0.055

## Ressources

**mt04lcc010c** U Brique creuse en terre cuite (tochana)
Données techniques: Coût énergétique 10.600 MJ; Émission de CO2 0.684 kg; Code CED 17 01 02; Masse de l'élément 2.94 kg; Volume 0.002352 m3
Déchets:
- emballage: re170201 Bois. (composant de déchet); quantité 0.014 kg; Code CED 17 02 01; Masse de l'élément 1 kg; Volume 0.000909 m3
- emballage: re170203 Plastique. (composant de déchet); quantité 0.001 kg; Code CED 17 02 03; Masse de l'élément 1 kg; Volume 0.001667 m3

**mt08aaa010a** m³ Eau
Données techniques: Coût énergétique 60.000 MJ; Émission de CO2 30.000 kg

**mt01arg005a** t Sable de carrière, pour mortier confectionné sur le chantier
Données techniques: Coût énergétique 75.000 MJ; Émission de CO2 4.000 kg; Code CED 01 04 08; Masse de l'élément 1000 kg; Volume 0.666667 m3

**mt08cem000a** kg Ciment gris en sacs
Données techniques: Coût énergétique 4.210 MJ; Émission de CO2 0.734 kg; Code CED 17 01 01; Masse de l'élément 1 kg; Volume 0.000667 m3
Déchets:
- emballage: re150101 Emballages en papier et en carton. (composant de déchet); quantité 0.014 kg; Code CED 15 01 01; Masse de l'élément 1 kg; Volume 0.001333 m3
- emballage: re170201 Bois; quantité 0.001 kg
- emballage: re170203 Plastique; quantité 0.003 kg

**mt04lcg010a** U Brique creuse en terre cuite (súper mahón)
Données techniques: Coût énergétique 11.458 MJ; Émission de CO2 0.717 kg; Code CED 17 01 02; Masse de l'élément 3.1 kg; Volume 0.00248 m3
Déchets:
- emballage: re170201 Bois; quantité 0.017 kg
- emballage: re170203 Plastique; quantité 0.001 kg

**mt13tac050a** U Tuile canal en terre cuite, finition avec engobe couleur rouge, 40,8x15x11,6 cm, selon NF EN 1304
Données techniques: Coût énergétique 5.610 MJ; Émission de CO2 0.274 kg; Code CED 17 01 03; Masse de l'élément 1.35 kg; Volume 0.00108 m3
Déchets:
- emballage: re170201 Bois; quantité 0.003 kg
- emballage: re170203 Plastique; quantité 0.002 kg

**mt13tac051a** U Tuile faîtière/d'arêtier en terre cuite
Données techniques: Coût énergétique 13.215 MJ; Émission de CO2 0.684 kg; Code CED 17 01 03; Masse de l'élément 3.4 kg; Volume 0.00272 m3
Déchets:
- emballage: re170201 Bois; quantité 0.003 kg
- emballage: re170203 Plastique; quantité 0.002 kg

**mt13tac055a** U Tuile chatière en terre cuite, finition avec engobe couleur rouge, 40,8x15x6,3 cm, pour tuiles canal, selon NF EN 1304
Données techniques: Coût énergétique 6.908 MJ; Émission de CO2 0.344 kg; Code CED 17 01 03; Masse de l'élément 1.7 kg; Volume 0.00136 m3
Déchets:
- emballage: re170201 Bois; quantité 0.003 kg
- emballage: re170203 Plastique; quantité 0.002 kg

**mt13tac100** kg Pigment pour mortier
Données techniques: Coût énergétique 68.649 MJ; Émission de CO2 4.064 kg; Code CED 06 11 99; Masse de l'élément 1 kg; Volume 0.001111 m3
Déchets:
- emballage: re170201 Bois; quantité 0.011 kg
- emballage: re170203 Plastique; quantité 0.005 kg
