# Peinture apte pour être en contact avec eau potable

- Propriété du fichier: CYPE Ingenieros S.A.
- Format: FIEBDC-3/2016
- Logiciel: Générateur de prix de la construction. CYPE Ingenieros, S.A.
- Date: 29/01/2025
- Zone géographique: Maurice
- Devise: MUR
- Coûts indirects: 3 %
- Frais généraux: 13 %
- Bénéfice: 6 %
- TVA: 15 %

## F Aménagements et finitions

### FP Peintures

#### FPA Peintures alimentaires

**FPA020** m² Peinture apte pour être en contact avec eau potable.
Application manuelle de deux couches de revêtement synthétique élastique imperméabilisant bicomposant à base de résines de polyuréthane aliphatique, sans dissolvants, avec certificat de potabilité, couleur grise, (rendement: 0,25 kg/m² par couche), sur des surfaces en acier en contact avec eau potable.
Inclut: Préparation du mélange. Application de deux couches de finition.
Critère pour le métré: Surface mesurée selon documentation graphique du Projet, avec le même critère que le support de base.
Critère pour le mémoire: On mesurera la surface réellement exécutée selon les spécifications du Projet, avec le même critère que le support de base.

| Code | U | Désignation | Quantité | Prix | Montant |
|---|---|---|---|---|---|
| mt15bas280b | kg | Revêtement synthétique élastique imperméabilisant bicomposant à base de résines de polyuréthane aliphatique, sans dissolvants, avec certificat de potabilité, couleur grise, perméable à la vapeur d'eau, avec une haute résistance aux agents chimiques et résistance aux intempéries. (matériau) | 0.5 | 989.47 | 494.735 |
| mo038 | h | Compagnon professionnel III/CP2 peintre. (main-d'œuvre) | 0.17 | 268.63 | 45.667 |
| mo076 | h | Ouvrier professionnel II/OP peintre. (main-d'œuvre) | 0.17 | 200.8 | 34.136 |
| % | % | Frais de chantier des unités d'ouvrage | 2 % | 574.538 | 11.491 |
|  |  | Coûts directs |  |  | 586.029 |

Déchets:
- pose: mt15bas280b; facteur de déchet 0.044998

## Ressources

**mt15bas280b** kg Revêtement synthétique élastique imperméabilisant bicomposant à base de résines de polyuréthane aliphatique
Données techniques: Coût énergétique 102.767 MJ; Émission de CO2 4.202 kg; Code CED 17 09 04; Masse de l'élément 1 kg; Volume 0.000667 m3
Déchets:
- emballage: re150104 Emballages métalliques. (composant de déchet); quantité 0.013 kg; Code CED 15 01 04; Masse de l'élément 1 kg; Volume 0.001667 m3
- emballage: re170203 Plastique. (composant de déchet); quantité 0.012 kg; Code CED 17 02 03; Masse de l'élément 1 kg; Volume 0.001667 m3
