# Chape de mortier de ciment léger

- Propriété du fichier: CYPE Ingenieros S.A.
- Format: FIEBDC-3/2016
- Logiciel: Générateur de prix de la construction. CYPE Ingenieros, S.A.
- Date: 29/01/2025
- Zone géographique: Maurice
- Devise: MUR
- Coûts indirects: 3 %
- Frais généraux: 13 %
- Bénéfice: 6 %
- TVA: 15 %

## F Aménagements et finitions

### FS Revêtements de sols

#### FSA Bases de revêtement

**FSA040** m² Chape de mortier de ciment léger.
Chape pour revêtement de sol intérieur, de 35 mm d'épaisseur, de mortier léger, CT - C12 - F3 selon NF EN 13813, application manuelle, sur film isolant pour la réalisation d'un plancher flottant. Comprend la bande de panneau rigide en polystyrène expansé pour la préparation des joints de dilatation périphériques.
Critère d'évaluation économique: Le prix ne comprend pas le film isolant.
Inclut: Implantation et marquage des niveaux. Préparation des joints périphériques de dilatation. Réalisation des guides. Coulage et extension du mortier. Réglage du mortier. Séchage du mortier.
Critère pour le métré: Surface mesurée selon documentation graphique du Projet.
Critère pour le mémoire: On mesurera la surface réellement exécutée selon les spécifications du Projet, en déduisant la surface occupée par les poteaux situés dans le périmètre.

| Code | U | Désignation | Quantité | Prix | Montant |
|---|---|---|---|---|---|
| mt16pea020a | m² | Panneau rigide en polystyrène expansé, selon NF EN 13163, usinage latéral droit, de 10 mm d'épaisseur, résistance thermique 0,25 m²K/W, conductivité thermique 0,036 W/(mK), pour joint de dilatation. (matériau) | 0.1 | 64.1 | 6.410 |
| mt09mcp200g | kg | Mortier léger, CT - C12 - F3 selon NF EN 13813, composé de ciments, additifs, granulats et granulés en liège sélectionnés, densité 1500 kg/m³, pour épaisseurs jusqu'à 5 cm, utilisé en nivellement des revêtement. (matériau) | 47.25 | 24.58 | 1161.405 |
| mq06hor010 | h | Bétonnière électrique avec une capacité de gâchage de 160 l. (matériel) | 0.005 | 140.42 | 0.702 |
| mo020 | h | Compagnon professionnel III/CP2 construction. (main-d'œuvre) | 0.136 | 268.63 | 36.534 |
| mo113 | h | Ouvrier d'exécution I/OE1 construction. (main-d'œuvre) | 0.136 | 193.46 | 26.311 |
| % | % | Frais de chantier des unités d'ouvrage | 2 % | 1231.362 | 24.627 |
|  |  | Coûts directs |  |  | 1255.989 |

Déchets:
- pose: mt16pea020a; facteur de déchet 0.048
- pose: mt09mcp200g; facteur de déchet 0.0063

## Ressources

**mt16pea020a** m² Panneau rigide en polystyrène expansé
Données techniques: Coût énergétique 29.913 MJ; Émission de CO2 1.057 kg; Code CED 17 06 04; Masse de l'élément 0.3 kg; Volume 0.0005 m3
Déchets:
- emballage: re170203 Plastique. (composant de déchet); quantité 0.024 kg; Code CED 17 02 03; Masse de l'élément 1 kg; Volume 0.001667 m3

**mt09mcp200g** kg Mortier léger, CT - C12 - F3 selon NF EN 13813
Données techniques: Coût énergétique 2.394 MJ; Émission de CO2 0.194 kg; Code CED 17 01 01; Masse de l'élément 1 kg; Volume 0.000667 m3
Déchets:
- emballage: re150101 Emballages en papier et en carton. (composant de déchet); quantité 0.014 kg; Code CED 15 01 01; Masse de l'élément 1 kg; Volume 0.001333 m3
- emballage: re170201 Bois. (composant de déchet); quantité 0.001 kg; Code CED 17 02 01; Masse de l'élément 1 kg; Volume 0.000909 m3
- emballage: re170203 Plastique; quantité 0.003 kg
