# Linteau en profilé en acier galvanisé

- Propriété du fichier: CYPE Ingenieros S.A.
- Format: FIEBDC-3/2016
- Logiciel: Générateur de prix de la construction. CYPE Ingenieros, S.A.
- Date: 29/01/2025
- Zone géographique: Maurice
- Devise: MUR
- Coûts indirects: 3 %
- Frais généraux: 13 %
- Bénéfice: 6 %
- TVA: 15 %

## G Structure et gros oeuvre

### GL Linteaux

#### GLA Acier

**GLA050** m Linteau en profilé en acier galvanisé.
Linteau en profilé en acier galvanisé, de forme ondulée, de 6 cm de largeur, pour intérieur, appuyé sur une couche de mortier de ciment, confectionné sur chantier, dosage 1:5.
Inclut: Nettoyage et préparation du plan d'appui. Implantation du niveau d'appui du linteau. Mise en place et fixation provisoire du linteau. Aplomb et nivellement.
Critère pour le métré: Longueur mesurée selon documentation graphique du Projet, y compris les connexions aux appuis.
Critère pour le mémoire: On mesurera la longueur réellement exécutée selon les spécifications du Projet, y compris les appuis.

| Code | U | Désignation | Quantité | Prix | Montant |
|---|---|---|---|---|---|
| mt20dah020f | m | Profilé en acier galvanisé, de forme ondulée, de 6 cm de largeur. (matériau) | 1 | 358.84 | 358.840 |
| mt08aaa010a | m³ | Eau. (matériau) | 0.006 | 89.47 | 0.537 |
| mt01arg005a | t | Sable de carrière, pour mortier confectionné sur le chantier. (matériau) | 0.002 | 944.66 | 1.889 |
| mt08cem000a | kg | Ciment gris en sacs. (matériau) | 0.3 | 6.5 | 1.950 |
| mq06hor010 | h | Bétonnière électrique avec une capacité de gâchage de 160 l. (matériel) | 0.005 | 140.42 | 0.702 |
| mo020 | h | Compagnon professionnel III/CP2 construction. (main-d'œuvre) | 0.249 | 268.63 | 66.889 |
| mo113 | h | Ouvrier d'exécution I/OE1 construction. (main-d'œuvre) | 0.475 | 193.46 | 91.894 |
| % | % | Frais de chantier des unités d'ouvrage | 2 % | 522.701 | 10.454 |
|  |  | Coûts directs |  |  | 533.155 |

Déchets:
- pose: mt01arg005a Sable de carrière, pour mortier confectionné sur le chantier; facteur de déchet 0.00501329
- pose: mt08cem000a Ciment gris en sacs; facteur de déchet 0.00756

## Ressources

**mt08aaa010a** m³ Eau
Données techniques: Coût énergétique 60.000 MJ; Émission de CO2 30.000 kg

**mt01arg005a** t Sable de carrière, pour mortier confectionné sur le chantier
Données techniques: Coût énergétique 75.000 MJ; Émission de CO2 4.000 kg; Code CED 01 04 08; Masse de l'élément 1000 kg; Volume 0.666667 m3

**mt08cem000a** kg Ciment gris en sacs
Données techniques: Coût énergétique 4.210 MJ; Émission de CO2 0.734 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
