# Acier dans les poutres mixtes

- Propriété du fichier: CYPE Ingenieros S.A.
- Format: FIEBDC-3/2016
- Logiciel: Générateur de prix de la construction. CYPE Ingenieros, S.A.
- Date: 29/01/2025
- Zone géographique: Maurice
- Devise: MUR
- Coûts indirects: 3 %
- Frais généraux: 13 %
- Bénéfice: 6 %
- TVA: 15 %

## G Structure et gros oeuvre

### GO Poteaux, poutres et ossatures

#### GOM Mixte

**GOM010** kg Acier dans les poutres mixtes.
Acier NF EN 10025 S275JR, dans les poutrelles mixtes constituées de pièces simples de profilés laminés à chaud des séries IPN, IPE, UPN, HEA, HEB ou HEM plus connecteurs, finition avec impression antioxydante, avec assemblages soudés sur site.
Critère d'évaluation économique: Le prix comprend les soudures, les coupes, les épointages, les pièces spéciales, les douilles et les éléments auxiliaires de montage.
Inclut: Implantation de la poutre sur ses appuis. Mise en place et fixation provisoire du profilé. Appui, aplomb et nivellement. Exécution des assemblages soudés. Implantation et fixation des connecteurs.
Critère pour le métré: Poids nominal mesuré selon documentation graphique du Projet.
Critère pour le mémoire: On déterminera, à partir du poids obtenu sur bascule officielle des unités arrivées sur le chantier, le poids des unités réellement exécutées selon les spécifications du Projet.

| Code | U | Désignation | Quantité | Prix | Montant |
|---|---|---|---|---|---|
| mt07ala010dqb | kg | Acier laminé NF EN 10025 S275JR, en profilés laminés à chaud, pièces simples+connecteurs, pour applications structurales, finition avec impression antioxydante. Travaillé et monté en atelier, à placer avec assemblages soudés sur site. (matériau) | 1 | 116.05 | 116.050 |
| mq08sol020 | h | Équipement et éléments auxiliaires pour soudure électrique. (matériel) | 0.018 | 139.36 | 2.508 |
| mo047 | h | Compagnon professionnel III/CP2 charpentier métal. (main-d'œuvre) | 0.02 | 279.56 | 5.591 |
| mo094 | h | Ouvrier professionnel II/OP charpentier métal. (main-d'œuvre) | 0.011 | 208.85 | 2.297 |
| % | % | Frais de chantier des unités d'ouvrage | 2 % | 126.446 | 2.529 |
|  |  | Coûts directs |  |  | 128.975 |

Déchets:
- pose: mt07ala010dqb; facteur de déchet 0.0045

## Ressources

**mt07ala010dqb** kg Acier laminé NF EN 10025 S275JR
Données techniques: Coût énergétique 9.830 MJ; Émission de CO2 0.510 kg; Code CED 17 04 05; Masse de l'élément 1 kg; Volume 0.000476 m3
