# Essai physico-chimique d'éprouvettes en béton durci

- Propriété du fichier: CYPE Ingenieros S.A.
- Format: FIEBDC-3/2016
- Logiciel: Générateur de prix de la construction. CYPE Ingenieros, S.A.
- Date: 29/01/2025
- Zone géographique: Maurice
- Devise: MUR
- Coûts indirects: 3 %
- Frais généraux: 13 %
- Bénéfice: 6 %
- TVA: 15 %

## Q Contrôle de qualité et essais

### QE Structures en béton

#### QEI Essais informatifs

**QEI010** U Essai physico-chimique d'éprouvettes en béton durci.
Essai physico-chimique à réaliser en laboratoire accrédité dans le domaine technique correspondant, sur des éprouvettes en béton durci, prises sur site, pour la détermination des caractéristiques suivantes: porosité, densité réelle et densité apparente selon NF EN 12390-7.
Critère d'évaluation économique: Le prix ne comprend pas le rapport des résultats.
Inclut: Déplacement sur chantier. Prise d'échantillons. Réalisation des essais.
Critère pour le métré: Essai à réaliser, selon documentation du Plan de contrôle de qualité.

| Code | U | Désignation | Quantité | Prix | Montant |
|---|---|---|---|---|---|
| mt49hoe020 | U | Prise sur chantier de jusqu'à 6 échantillons de béton durci, dont le poids ne dépasse pas 50 kg. (matériau) | 1 | 2231.07 | 2231.070 |
| mt49hoe040 | U | Essai pour déterminer la porosité et la densité réelle et apparente d'un échantillon de béton durci, selon NF EN 12390-7. (matériau) | 1 | 4800.77 | 4800.770 |
| % | % | Frais de chantier des unités d'ouvrage | 2 % | 7031.840 | 140.637 |
|  |  | Coûts directs |  |  | 7172.477 |
