# Baladeuse

- Propriété du fichier: CYPE Ingenieros S.A.
- Format: FIEBDC-3/2016
- Logiciel: Générateur de prix de la construction. CYPE Ingenieros, S.A.
- Date: 29/01/2025
- Zone géographique: Maurice
- Devise: MUR
- Coûts indirects: 3 %
- Frais généraux: 13 %
- Bénéfice: 6 %
- TVA: 15 %

## S Sécurité et santé

### SC Systèmes de protection collective

#### SCS Protection électrique

**SCS010** U Baladeuse.
Baladeuse, avec panier protecteur, manche isolant, câble de 5 m et crochet de fixation, amortissable en 3 utilisations.
Critère pour le métré: Nombre d'unités prévues, selon Plan général de coordination en matière de sécurité et de protection de la santé.
Critère pour le mémoire: On mesurera le nombre d'unités réellement mises en place selon spécifications d'Étude ou d'Étude Basique de Sécurité et Santé.

| Code | U | Désignation | Quantité | Prix | Montant |
|---|---|---|---|---|---|
| mt50spe010 | U | Baladeuse, avec panier protecteur, manche isolant, câble de 5 m et crochet de fixation. (matériau) | 0.333 | 1094.66 | 364.522 |
| mo120 | h | Ouvrier Sécurité et Santé. (main-d'œuvre) | 0.113 | 193.46 | 21.861 |
| % | % | Frais de chantier des unités d'ouvrage | 2 % | 386.383 | 7.728 |
|  |  | Coûts directs |  |  | 394.111 |
