# Bâche plastifiée pour recouvrement de la benne

- Propriété du fichier: CYPE Ingenieros S.A.
- Format: FIEBDC-3/2016
- Logiciel: Générateur de prix de la construction. CYPE Ingenieros, S.A.
- Date: 29/01/2025
- Zone géographique: Maurice
- Devise: MUR
- Coûts indirects: 3 %
- Frais généraux: 13 %
- Bénéfice: 6 %
- TVA: 15 %

## S Sécurité et santé

### SC Systèmes de protection collective

#### SCV Protection contre les déversements

**SCV020** U Bâche plastifiée pour recouvrement de la benne.
Fourniture, montage et démontage de bâche plastifiée pour pied de goulotte à gravats, pour recouvrement de la benne, amortissable en 5 utilisations, empêchant à la fois l'émission de poussière générée par la sortie des gravats et le dépôt dans la benne de déchets étrangers au chantier.
Critère pour le métré: Nombre d'unités prévues, selon Plan général de coordination en matière de sécurité et de protection de la santé.
Critère pour le mémoire: On mesurera le nombre d'unités réellement mises en place selon spécifications d'Étude ou d'Étude Basique de Sécurité et Santé.

| Code | U | Désignation | Quantité | Prix | Montant |
|---|---|---|---|---|---|
| mt50spc040 | U | Bâche plastifiée pour pied de goulotte à gravats, pour recouvrir la benne. (matériau) | 0.2 | 5518.44 | 1103.688 |
| mo120 | h | Ouvrier Sécurité et Santé. (main-d'œuvre) | 0.113 | 193.46 | 21.861 |
| % | % | Frais de chantier des unités d'ouvrage | 2 % | 1125.549 | 22.511 |
|  |  | Coûts directs |  |  | 1148.060 |
