# Baignoire en fonte

- Propriété du fichier: CYPE Ingenieros S.A.
- Format: FIEBDC-3/2016
- Logiciel: Générateur de prix de la construction. CYPE Ingenieros, S.A.
- Date: 29/01/2025
- Zone géographique: Maurice
- Devise: MUR
- Coûts indirects: 3 %
- Frais généraux: 13 %
- Bénéfice: 6 %
- TVA: 15 %

## T Équipements techniques

### TB Équipements sanitaires

#### TBB Baignoires

**TBB090** U Baignoire en fonte.
Baignoire en fonte de fer, gamme basique, couleur blanche, de 140x70 cm, sans poignées. Comprend le silicone pour le scellement des joints.
Critère d'évaluation économique: Le prix ne comprend pas la robinetterie.
Inclut: Implantation. Mise en place et fixation de l'appareil. Montage de la bonde. Connexion au réseau d'évacuation. Contrôle de son bon fonctionnement. Scellement des joints.
Critère pour le métré: Nombre d'unités prévues, selon documentation graphique du Projet.
Critère pour le mémoire: On mesurera le nombre d'unités réellement mises en place selon les spécifications du Projet.

| Code | U | Désignation | Quantité | Prix | Montant |
|---|---|---|---|---|---|
| mt30bhs010a | U | Baignoire en fonte, gamme basique, couleur blanche, de 140x70 cm, fond antidérapant, sans poignées, selon NF EN 14516. (matériau) | 1 | 37754.09 | 37754.090 |
| mt30dba020 | U | Déversoir automatique en laiton cuivre pour baignoire, finition chromée. (matériau) | 1 | 8784.91 | 8784.910 |
| mt30www005 | U | Cartouche de 300 ml de silicone acide monocomposant, fongicide, pour le scellement des joints en milieux humides. (matériau) | 0.036 | 522.58 | 18.813 |
| mo008 | h | Compagnon professionnel III/CP2 plombier. (main-d'œuvre) | 1.357 | 276.07 | 374.627 |
| % | % | Frais de chantier des unités d'ouvrage | 2 % | 46932.440 | 938.649 |
|  |  | Coûts directs |  |  | 47871.089 |

Déchets:
- pose: mt30www005 Cartouche de 300 ml de silicone acide monocomposant, fongicide, pour le scellement des joints en milieux humides; facteur de déchet 0.06

## Ressources

**mt30bhs010a** U Baignoire en fonte, gamme basique, couleur blanche, de 140x70 cm, fond antidérapant, sans poignées, selon NF EN 14516
Données techniques: Coût énergétique 2134.246 MJ; Émission de CO2 136.038 kg
Déchets:
- emballage: re150101 Emballages en papier et en carton. (composant de déchet); quantité 3.715 kg; Code CED 15 01 01; Masse de l'élément 1 kg; Volume 0.001333 m3

**mt30www005** U Cartouche de 300 ml de silicone acide monocomposant, fongicide, pour le scellement des joints en milieux humides
Données techniques: Coût énergétique 87.088 MJ; Émission de CO2 3.667 kg; Code CED 17 09 04; Masse de l'élément 0.45 kg; Volume 0.0003 m3
Déchets:
- emballage: re170203 Plastique. (composant de déchet); quantité 0.1 kg; Code CED 17 02 03; Masse de l'élément 1 kg; Volume 0.001667 m3
