# Doseur à encastrer de savon liquide

- Propriété du fichier: CYPE Ingenieros S.A.
- Format: FIEBDC-3/2016
- Logiciel: Générateur de prix de la construction. CYPE Ingenieros, S.A.
- Date: 29/01/2025
- Zone géographique: Maurice
- Devise: MUR
- Coûts indirects: 3 %
- Frais généraux: 13 %
- Bénéfice: 6 %
- TVA: 15 %

## T Équipements techniques

### TB Équipements sanitaires

#### TBT Distributeurs

**TBT020** U Doseur à encastrer de savon liquide.
Doseur de savon liquide, à encastrer, en laiton chromé et plastiques de résine acétalique avec tube transparent en PVC, de 180x120 mm.
Inclut: Implantation. Mise en place et fixation.
Critère pour le métré: Nombre d'unités prévues, selon documentation graphique du Projet.
Critère pour le mémoire: On mesurera le nombre d'unités réellement mises en place selon les spécifications du Projet.

| Code | U | Désignation | Quantité | Prix | Montant |
|---|---|---|---|---|---|
| mt31abn010a | U | Doseur de savon liquide, à encastrer, en laiton chromé et plastiques de résine acétalique avec tube transparent en PVC, de 180x120 mm. (matériau) | 1 | 4986.57 | 4986.570 |
| mo107 | h | Ouvrier professionnel II/OP plombier. (main-d'œuvre) | 0.226 | 200.43 | 45.297 |
| % | % | Frais de chantier des unités d'ouvrage | 2 % | 5031.867 | 100.637 |
|  |  | Coûts directs |  |  | 5132.504 |

## Ressources

**mt31abn010a** U Doseur de savon liquide
Données techniques: Coût énergétique 65.422 MJ; Émission de CO2 4.233 kg
Déchets:
- emballage: re150101 Emballages en papier et en carton. (composant de déchet); quantité 0.072 kg; Code CED 15 01 01; Masse de l'élément 1 kg; Volume 0.001333 m3
