# Distributeur de serviettes en papier

- Propriété du fichier: CYPE Ingenieros S.A.
- Format: FIEBDC-3/2016
- Logiciel: Générateur de prix de la construction. CYPE Ingenieros, S.A.
- Date: 29/01/2025
- Zone géographique: Maurice
- Devise: MUR
- Coûts indirects: 3 %
- Frais généraux: 13 %
- Bénéfice: 6 %
- TVA: 15 %

## T Équipements techniques

### TB Équipements sanitaires

#### TBT Distributeurs

**TBT070** U Distributeur de serviettes en papier.
Distributeur de serviettes, en acier inoxydable AISI 304 avec finition chromée, de 250x130x70 mm.
Critère pour le métré: Nombre d'unités prévues, selon documentation graphique du Projet.
Critère pour le mémoire: On mesurera le nombre d'unités réellement mises en place selon les spécifications du Projet.

| Code | U | Désignation | Quantité | Prix | Montant |
|---|---|---|---|---|---|
| mt31abp081a | U | Distributeur de serviettes, en acier inoxydable AISI 304 avec finition chromée, de 250x130x70 mm. (matériau) | 1 | 3081.97 | 3081.970 |
| mo107 | h | Ouvrier professionnel II/OP plombier. (main-d'œuvre) | 0.17 | 200.43 | 34.073 |
| % | % | Frais de chantier des unités d'ouvrage | 2 % | 3116.043 | 62.321 |
|  |  | Coûts directs |  |  | 3178.364 |
