# Colonne de douche avec temporisateur

- Propriété du fichier: CYPE Ingenieros S.A.
- Format: FIEBDC-3/2016
- Logiciel: Générateur de prix de la construction. CYPE Ingenieros, S.A.
- Date: 29/01/2025
- Zone géographique: Maurice
- Devise: MUR
- Coûts indirects: 3 %
- Frais généraux: 13 %
- Bénéfice: 6 %
- TVA: 15 %

## T Équipements techniques

### TB Équipements sanitaires

#### TBU Douches

**TBU120** U Colonne de douche avec temporisateur.
Colonne de douche avec temporisateur avec appui anti-blocage, avec fonction antilégionelle, en zamak, finition chromée, avec temps de flux ajustable entre 20 et 35 secondes, débit de 10 l/min, pomme de douche orientable avec prise d'alimentation apparente mâle de 3/4" et régulateur automatique de débit. Comprend vanne de passage, filtre et éléments de fixation.
Inclut: Mise en place. Connexion et contrôle de son bon fonctionnement.
Critère pour le métré: Nombre d'unités prévues, selon documentation graphique du Projet.
Critère pour le mémoire: On mesurera le nombre d'unités réellement mises en place selon les spécifications du Projet.

| Code | U | Désignation | Quantité | Prix | Montant |
|---|---|---|---|---|---|
| mt31gmp610a | U | Colonne de douche avec temporisateur avec appui anti-blocage, avec fonction antilégionelle, en zamak, finition chromée, avec temps de flux ajustable entre 20 et 35 secondes, débit de 10 l/min, pomme de douche orientable avec prise d'alimentation apparente mâle de 3/4" et régulateur automatique de débit, pour mise en place en surface; y compris vanne de passage, filtre et éléments de fixation. (matériau) | 1 | 20046.16 | 20046.160 |
| mt37www010 | U | Matériel auxiliaire pour installations de plomberie. (matériau) | 1 | 97.55 | 97.550 |
| mo008 | h | Compagnon professionnel III/CP2 plombier. (main-d'œuvre) | 0.566 | 276.07 | 156.256 |
| % | % | Frais de chantier des unités d'ouvrage | 2 % | 20299.966 | 405.999 |
|  |  | Coûts directs |  |  | 20705.965 |

## Ressources

**mt31gmp610a** U Colonne de douche avec temporisateur avec appui anti-blocage
Données techniques: Coût énergétique 112.782 MJ; Émission de CO2 7.619 kg
Déchets:
- emballage: re150101 Emballages en papier et en carton. (composant de déchet); quantité 0.086 kg; Code CED 15 01 01; Masse de l'élément 1 kg; Volume 0.001333 m3
