# Système d'alimentation des granulés, pour chaudière à biomasse

- Propriété du fichier: CYPE Ingenieros S.A.
- Format: FIEBDC-3/2016
- Logiciel: Générateur de prix de la construction. CYPE Ingenieros, S.A.
- Date: 29/01/2025
- Zone géographique: Maurice
- Devise: MUR
- Coûts indirects: 3 %
- Frais généraux: 13 %
- Bénéfice: 6 %
- TVA: 15 %

## T Équipements techniques

### TC ECS et chauffage

#### TCB Biomasse

**TCB050** U Système d'alimentation des granulés, pour chaudière à biomasse.
Système d'alimentation en granulés, pour chaudière à biomasse composé de kit basique d'extracteur flexible pour granulés, constitué de tube extracteur de 1 m de longueur et moteur d'actionnement de 0,55 kW, pour alimentation monophasée à 230 V, 3 m de tube d'augmentation d'extracteur flexible pour granulés, 1 m de tuyau de raccordement d'extracteur flexible pour granulés. Totalement monté, connecté et testé.
Inclut: Implantation. Connexion des éléments du réseau.
Critère pour le métré: Nombre d'unités prévues, selon documentation graphique du Projet.
Critère pour le mémoire: On mesurera le nombre d'unités réellement exécutées selon les spécifications du Projet.

| Code | U | Désignation | Quantité | Prix | Montant |
|---|---|---|---|---|---|
| mt38cbh052a | U | Kit basique d'extracteur flexible pour granulés, constitué de tube extracteur de 1 m de longueur et moteur d'actionnement de 0,55 kW, pour alimentation monophasée à 230 V, pour système d'alimentation de chaudière à biomasse. (matériau) | 1 | 70041.36 | 70041.360 |
| mt38cbh076a | m | Tube d'augmentation d'extracteur flexible pour granulés, pour système d'alimentation de chaudière à biomasse. (matériau) | 3 | 12839.78 | 38519.340 |
| mt38cbh077a | m | Tuyau de raccordement d'extracteur flexible pour granulés, pour système d'alimentation de chaudière à biomasse. (matériau) | 1 | 2513.61 | 2513.610 |
| mt38cbh078a | m | Transporteur hélicoïdal sans fin flexible, pour système d'alimentation de chaudière à biomasse. (matériau) | 5 | 2989.16 | 14945.800 |
| mo004 | h | Compagnon professionnel III/CP2 chauffagiste. (main-d'œuvre) | 1.244 | 276.07 | 343.431 |
| mo103 | h | Ouvrier professionnel II/OP chauffagiste. (main-d'œuvre) | 1.244 | 200.43 | 249.335 |
| % | % | Frais de chantier des unités d'ouvrage | 2 % | 126612.876 | 2532.258 |
|  |  | Coûts directs |  |  | 129145.134 |
