# Surpresseur pour collecteur

- Propriété du fichier: CYPE Ingenieros S.A.
- Format: FIEBDC-3/2016
- Logiciel: Générateur de prix de la construction. CYPE Ingenieros, S.A.
- Date: 29/01/2025
- Zone géographique: Maurice
- Devise: MUR
- Coûts indirects: 3 %
- Frais généraux: 13 %
- Bénéfice: 6 %
- TVA: 15 %

## T Équipements techniques

### TC ECS et chauffage

#### TCM Émetteurs à eau

**TCM200** U Surpresseur pour collecteur.
Surpresseur, installation verticale dans un collecteur, valable pour installation de plancher rayonnant jusqu'à 10 kW, constitué de circulateur Wilo Yonos RS 15/6, vanne thermostatique et clapet de non retour. Totalement monté, connecté et testé.
Inclut: Mise en place et fixation du surpresseur au collecteur. Connexion électrique de la pompe de circulation.
Critère pour le métré: Nombre d'unités prévues, selon documentation graphique du Projet.
Critère pour le mémoire: On mesurera le nombre d'unités réellement exécutées selon les spécifications du Projet.

| Code | U | Désignation | Quantité | Prix | Montant |
|---|---|---|---|---|---|
| mt38gpu021a | U | Surpresseur, installation verticale dans un collecteur, valable pour installation de plancher rayonnant jusqu'à 10 kW, constitué de circulateur Wilo Yonos RS 15/6, vanne thermostatique et clapet de non retour. (matériau) | 1 | 85598.56 | 85598.560 |
| mo004 | h | Compagnon professionnel III/CP2 chauffagiste. (main-d'œuvre) | 0.226 | 276.07 | 62.392 |
| mo103 | h | Ouvrier professionnel II/OP chauffagiste. (main-d'œuvre) | 0.226 | 200.43 | 45.297 |
| % | % | Frais de chantier des unités d'ouvrage | 2 % | 85706.249 | 1714.125 |
|  |  | Coûts directs |  |  | 87420.374 |

## Ressources

**mt38gpu021a** U Surpresseur, installation verticale dans un collecteur
Données techniques: Coût énergétique 0.862 MJ; Émission de CO2 1.357 kg
Déchets:
- emballage: re150101 Emballages en papier et en carton. (composant de déchet); quantité 1.596 kg; Code CED 15 01 01; Masse de l'élément 1 kg; Volume 0.001333 m3
