# Lave-vaisselle

- Propriété du fichier: CYPE Ingenieros S.A.
- Format: FIEBDC-3/2016
- Logiciel: Générateur de prix de la construction. CYPE Ingenieros, S.A.
- Date: 29/01/2025
- Zone géographique: Maurice
- Devise: MUR
- Coûts indirects: 3 %
- Frais généraux: 13 %
- Bénéfice: 6 %
- TVA: 15 %

## T Équipements techniques

### TD Équipements pour cuisines et buanderies

#### TDE Appareils électrodomestiques

**TDE010** U Lave-vaisselle.
Lave-vaisselle indépendant, de 449 mm de largeur, 845 mm de hauteur et 600 mm de profondeur, couleur blanche, avec capacité pour 10 couverts, consommation d'énergie pour 100 cycles du programme Eco 76 kWh, consommation d'eau du programme Eco 9,5 l, indice de performance énergétique EEI entre 50 et 56, classe d'émission de bruit aérien B.
Inclut: Implantation. Mise en place de l'appareil. Connexion au réseau d'évacuation. Connexion au réseau électrique. Contrôle de son bon fonctionnement.
Critère pour le métré: Nombre d'unités prévues, selon documentation graphique du Projet.
Critère pour le mémoire: On mesurera le nombre d'unités réellement mises en place selon les spécifications du Projet.

| Code | U | Désignation | Quantité | Prix | Montant |
|---|---|---|---|---|---|
| mt32lav010bqbf | U | Lave-vaisselle indépendant, de 449 mm de largeur, 845 mm de hauteur et 600 mm de profondeur, couleur blanche, avec capacité pour 10 couverts, consommation d'énergie pour 100 cycles du programme Eco 76 kWh, consommation d'eau du programme Eco 9,5 l, indice de performance énergétique EEI entre 50 et 56, classe d'émission de bruit aérien B, selon le règlement délégué (UE) Nº 2019/2017. (matériau) | 1 | 35883.81 | 35883.810 |
| mo008 | h | Compagnon professionnel III/CP2 plombier. (main-d'œuvre) | 0.396 | 276.07 | 109.324 |
| mo003 | h | Compagnon professionnel III/CP2 électricien. (main-d'œuvre) | 0.17 | 276.07 | 46.932 |
| % | % | Frais de chantier des unités d'ouvrage | 2 % | 36040.066 | 720.801 |
|  |  | Coûts directs |  |  | 36760.867 |

## Ressources

**mt32lav010bqbf** U Lave-vaisselle indépendant
Données techniques: Coût énergétique 1187.609 MJ; Émission de CO2 49.529 kg
Déchets:
- emballage: re150101 Emballages en papier et en carton. (composant de déchet); quantité 1.5 kg; Code CED 15 01 01; Masse de l'élément 1 kg; Volume 0.001333 m3
- emballage: re170604 Matériaux d'isolation distincts de ceux spécifiés dans les codes 17 06 01 et 17 06 03. (composant de déchet); quantité 0.075 kg; Code CED 17 06 04; Masse de l'élément 1 kg; Volume 0.001667 m3
