# Interrupteur crépusculaire

- Propriété du fichier: CYPE Ingenieros S.A.
- Format: FIEBDC-3/2016
- Logiciel: Générateur de prix de la construction. CYPE Ingenieros, S.A.
- Date: 29/01/2025
- Zone géographique: Maurice
- Devise: MUR
- Coûts indirects: 3 %
- Frais généraux: 13 %
- Bénéfice: 6 %
- TVA: 15 %

## T Équipements techniques

### TE Éclairage

#### TEC Systèmes de contrôle et de régulation

**TEC010** U Interrupteur crépusculaire.
Interrupteur crépusculaire avec cellule photoélectrique intégrée, degré de protection IP54, pour une puissance maximum de 700 W, 10 A, 250 V et 50 Hz, luminance 5 à 1000 lux et retard de connexion et de déconnexion, pour commande automatique de l'éclairage. Comprend les fixations.
Inclut: Implantation. Montage, connexion et contrôle de son bon fonctionnement.
Critère pour le métré: Nombre d'unités prévues, selon documentation graphique du Projet.
Critère pour le mémoire: On mesurera le nombre d'unités réellement exécutées selon les spécifications du Projet.

| Code | U | Désignation | Quantité | Prix | Montant |
|---|---|---|---|---|---|
| mt34crg010a | U | Interrupteur crépusculaire avec cellule photoélectrique intégrée, degré de protection IP54, pour une puissance maximum de 700 W, 10 A, 250 V et 50 Hz, luminance 5 à 1000 lux et retard de connexion et de déconnexion, avec les fixations. (matériau) | 1 | 3418.23 | 3418.230 |
| mo003 | h | Compagnon professionnel III/CP2 électricien. (main-d'œuvre) | 0.145 | 276.07 | 40.030 |
| mo102 | h | Ouvrier professionnel II/OP électricien. (main-d'œuvre) | 0.145 | 200.43 | 29.062 |
| % | % | Frais de chantier des unités d'ouvrage | 2 % | 3487.322 | 69.746 |
|  |  | Coûts directs |  |  | 3557.068 |

## Ressources

**mt34crg010a** U Interrupteur crépusculaire avec cellule photoélectrique intégrée
Données techniques: Coût énergétique 12.228 MJ; Émission de CO2 0.671 kg
Déchets:
- emballage: re150101 Emballages en papier et en carton. (composant de déchet); quantité 0.033 kg; Code CED 15 01 01; Masse de l'élément 1 kg; Volume 0.001333 m3
