# Luminaire avec lampe LED, pour garage

- Propriété du fichier: CYPE Ingenieros S.A.
- Format: FIEBDC-3/2016
- Logiciel: Générateur de prix de la construction. CYPE Ingenieros, S.A.
- Date: 29/01/2025
- Zone géographique: Maurice
- Devise: MUR
- Coûts indirects: 3 %
- Frais généraux: 13 %
- Bénéfice: 6 %
- TVA: 15 %

## T Équipements techniques

### TE Éclairage

#### TEI Équipements intérieurs

**TEI030** U Luminaire avec lampe LED, pour garage.
Luminaire avec degrés de protection IP65 et IK08, de 664x100x110 mm, de 11 W, alimentation à 220/240 V et 50-60 Hz, avec 1 lampe LED, température de couleur 3000 K, taux d'éblouissement unifié inférieur à 19, indice de reproduction chromatique supérieure à 80, flux lumineux 1570 lumens, diffuseur en polycarbonate opalin, corps en ABS et réflecteur de tôle en acier, finition peinte, de couleur blanche. Installation sur la surface du plafond dans un garage.
Inclut: Implantation. Montage, connexion et contrôle de son bon fonctionnement.
Critère pour le métré: Nombre d'unités prévues, selon documentation graphique du Projet.
Critère pour le mémoire: On mesurera le nombre d'unités réellement exécutées selon les spécifications du Projet.

| Code | U | Désignation | Quantité | Prix | Montant |
|---|---|---|---|---|---|
| mt34lgg010a | U | Luminaire avec degrés de protection IP65 et IK08, de 664x100x110 mm, de 11 W, alimentation à 220/240 V et 50-60 Hz, avec 1 lampe LED, température de couleur 3000 K, taux d'éblouissement unifié inférieur à 19, indice de reproduction chromatique supérieure à 80, flux lumineux 1570 lumens, diffuseur en polycarbonate opalin, corps en ABS et réflecteur de tôle en acier, finition peinte, de couleur blanche. (matériau) | 1 | 4285.01 | 4285.010 |
| mo003 | h | Compagnon professionnel III/CP2 électricien. (main-d'œuvre) | 0.294 | 276.07 | 81.165 |
| mo102 | h | Ouvrier professionnel II/OP électricien. (main-d'œuvre) | 0.294 | 200.43 | 58.926 |
| % | % | Frais de chantier des unités d'ouvrage | 2 % | 4425.101 | 88.502 |
|  |  | Coûts directs |  |  | 4513.603 |
