# Paratonnerre à pointe Franklin

- Propriété du fichier: CYPE Ingenieros S.A.
- Format: FIEBDC-3/2016
- Logiciel: Générateur de prix de la construction. CYPE Ingenieros, S.A.
- Date: 29/01/2025
- Zone géographique: Maurice
- Devise: MUR
- Coûts indirects: 3 %
- Frais généraux: 13 %
- Bénéfice: 6 %
- TVA: 15 %

## T Équipements techniques

### TF Protections contre la foudre

#### TFE Systèmes externes

**TFE010** U Paratonnerre à pointe Franklin.
Système externe de protection contre la foudre, constitué d'un paratonnerre type Franklin, avec semi-angle de protection de 25°, placé en toiture sur mât en acier galvanisé à chaud, de 1 1/2" de diamètre et 6 m de longueur. Comprend les supports, les pièces spéciales, la plaque conductrice de cuivre étamé, les voies d'étincelles, le compteur d'impacts de foudre reçus, pièce d'adaptation tête-mât et couplage tête-mât-conducteur, de laiton, pour mât de 1 1/2" et descente intérieure du feuillard de 30x2 mm, le tube de protection de la descente et la prise de terre avec feuillard de cuivre étamé.
Inclut: Implantation. Mise en place du mât. Réalisation de la prise de terre. Montage, connexion et contrôle de son bon fonctionnement.
Critère pour le métré: Nombre d'unités prévues, selon documentation graphique du Projet.
Critère pour le mémoire: On mesurera le nombre d'unités réellement exécutées selon les spécifications du Projet.

| Code | U | Désignation | Quantité | Prix | Montant |
|---|---|---|---|---|---|
| mt41pea020aa | U | Paratonnerre type Franklin, avec pointe multiple constituée de pièce centrale, tige principale et quatre latérales, avec semi-angle de protection de 25°, fabriqué en acier inoxydable de 16 mm de diamètre selon NF EN 62305-1, y compris pièce d'adaptation tête-mât et couplage tête-mât-conducteur, de laiton, pour mât de 1 1/2" et descente intérieure du feuillard de 30x2 mm. (matériau) | 1 | 15655.17 | 15655.170 |
| mt41paa020a | U | Mât en acier galvanisé à chaud, de 1 1/2" de diamètre et 6 m de longueur, pour fixation au mur ou à la structure. (matériau) | 1 | 17940.29 | 17940.290 |
| mt41paa040a | U | Trépied d'ancrage pour mât, avec plaque base de 500x500x10 mm, en acier galvanisé à chaud, de 1 m de longueur, pour fixer avec des vis à la toiture. (matériau) | 1 | 32357.94 | 32357.940 |
| mt41pca010a | m | Feuillard de cuivre étamé, nu, de 30x2 mm. (matériau) | 59.5 | 3740.94 | 222585.930 |
| mt41paa056a | U | Support pyramidal pour conducteur de 8 mm de diamètre ou feuillard de section comprise entre 30x2 mm et 30x3,5 mm, pour fixation de l'agrafe aux surfaces horizontales. (matériau) | 16 | 709.66 | 11354.560 |
| mt41paa050a | U | Agrafe en acier inoxydable, pour fixation de feuillard de section comprise entre 30x2 mm et 30x3,5 mm à paroi. (matériau) | 20 | 1602.49 | 32049.800 |
| mt41paa070a | U | Voie des étincelles, pour mât d'antenne et connexion à la platine de cuivre étamé. (matériau) | 1 | 18863.53 | 18863.530 |
| mt41paa080a | U | Voie des étincelles, pour liaison entre prises de terre. (matériau) | 1 | 17565.86 | 17565.860 |
| mt41paa053a | U | Manchon en laiton de 55x55 mm avec plaque intermédiaire, pour union multiple de câbles de cuivre de 8 à 10 mm de diamètre et feuillards de cuivre étamé de 30x2 mm. (matériau) | 2 | 2122.23 | 4244.460 |
| mt41paa060a | U | Compteur mécanique des impacts de foudre reçus par le système de protection. (matériau) | 1 | 34282.14 | 34282.140 |
| mt41paa052a | U | Manchon sectionneur en laiton, de 70x50x15 mm, avec système de charnière, pour union de feuillards de section comprise entre 30x2 mm et 30x3,5 mm. (matériau) | 1 | 2740.65 | 2740.650 |
| mt41pca020a | U | Tube en acier galvanisé, de 2 m de longueur, pour la protection de la descente du feuillard. (matériau) | 1 | 3723.37 | 3723.370 |
| mt35ata010a | U | Regard en polypropylène pour prise de terre, de 250x250x250 mm, avec couvercle de registre. (matériau) | 3 | 8609.23 | 25827.690 |
| mt35ata020a | U | Barrette de mesure de l'installation électrique. (matériau) | 2 | 6527.55 | 13055.100 |
| mt35ate020a | U | Électrode pour réseau de prise de terre cuivré avec 254 µm, fabriqué en acier, de 14,3 mm de diamètre et 2 m de longueur. (matériau) | 2 | 3277.29 | 6554.580 |
| mt41paa140a | U | Pièce de laiton, pour union d'électrode de prise de terre à câble de cuivre de 8 à 10 mm de diamètre ou feuillard de cuivre étamé de 30x2 mm. (matériau) | 2 | 1388.24 | 2776.480 |
| mt35ate010a | U | Électrode dynamique pour réseau de prise de terre, de 28 mm de diamètre et 2,5 m de longueur, à longue durée, avec effet condensateur. (matériau) | 1 | 24571.92 | 24571.920 |
| mt35ata030a | U | Pot de 5 kg de gel concentré, écologique et non corrosif, pour la préparation de 20 litres d'améliorateur de conductivité des mises à terre. (matériau) | 2 | 6518.09 | 13036.180 |
| mo007 | h | Compagnon professionnel III/CP2 installateur de paratonnerres. (main-d'œuvre) | 14.817 | 276.07 | 4090.529 |
| mo106 | h | Ouvrier professionnel II/OP installateur de paratonnerres. (main-d'œuvre) | 14.817 | 200.43 | 2969.771 |
| % | % | Frais de chantier des unités d'ouvrage | 2 % | 506245.950 | 10124.919 |
|  |  | Coûts directs |  |  | 516370.869 |

Déchets:
- pose: mt41pca010a Feuillard de cuivre étamé, nu, de 30x2 mm; facteur de déchet 0.024
- pose: mt41paa050a Agrafe en acier inoxydable, pour fixation de feuillard de section comprise entre 30x2 mm et 30x3,5 mm à paroi; facteur de déchet 0.0045098
- pose: mt41pca020a Tube en acier galvanisé, de 2 m de longueur, pour la protection de la descente du feuillard; facteur de déchet 0.0053

## Ressources

**mt41paa020a** U Mât en acier galvanisé à chaud, de 1 1/2" de diamètre et 6 m de longueur, pour fixation au mur ou à la structure
Données techniques: Coût énergétique 503.286 MJ; Émission de CO2 51.018 kg
Déchets:
- emballage: re150101 Emballages en papier et en carton. (composant de déchet); quantité 0.18 kg; Code CED 15 01 01; Masse de l'élément 1 kg; Volume 0.001333 m3
- emballage: re170203 Plastique. (composant de déchet); quantité 0.09 kg; Code CED 17 02 03; Masse de l'élément 1 kg; Volume 0.001667 m3

**mt41pca010a** m Feuillard de cuivre étamé, nu, de 30x2 mm
Données techniques: Coût énergétique 20.458 MJ; Émission de CO2 0.418 kg; Code CED 17 04 01; Masse de l'élément 0.534 kg; Volume 0.000356 m3
Déchets:
- emballage: re170203 Plastique; quantité 0.008 kg

**mt41paa050a** U Agrafe en acier inoxydable, pour fixation de feuillard de section comprise entre 30x2 mm et 30x3,5 mm à paroi
Données techniques: Coût énergétique 6.304 MJ; Émission de CO2 0.549 kg; Code CED 17 04 05; Masse de l'élément 0.051 kg; Volume 0.000024 m3
Déchets:
- emballage: re170203 Plastique; quantité 0.04 kg

**mt41paa060a** U Compteur mécanique des impacts de foudre reçus par le système de protection
Données techniques: Coût énergétique 32.512 MJ; Émission de CO2 2.808 kg
Déchets:
- emballage: re150101 Emballages en papier et en carton; quantité 0.086 kg

**mt41paa052a** U Manchon sectionneur en laiton
Données techniques: Coût énergétique 52.749 MJ; Émission de CO2 3.601 kg
Déchets:
- emballage: re150101 Emballages en papier et en carton; quantité 0.072 kg

**mt41pca020a** U Tube en acier galvanisé, de 2 m de longueur, pour la protection de la descente du feuillard
Données techniques: Coût énergétique 263.911 MJ; Émission de CO2 26.714 kg; Code CED 17 04 05; Masse de l'élément 10.36 kg; Volume 0.004933 m3
Déchets:
- emballage: re170203 Plastique; quantité 0.04 kg

**mt35ata010a** U Regard en polypropylène pour prise de terre, de 250x250x250 mm, avec couvercle de registre
Données techniques: Coût énergétique 130.607 MJ; Émission de CO2 4.152 kg
Déchets:
- emballage: re150101 Emballages en papier et en carton; quantité 0.075 kg

**mt35ata020a** U Barrette de mesure de l'installation électrique
Données techniques: Coût énergétique 113.365 MJ; Émission de CO2 7.672 kg
Déchets:
- emballage: re150101 Emballages en papier et en carton; quantité 0.072 kg

**mt35ate020a** U Électrode pour réseau de prise de terre cuivré avec 254 µm
Données techniques: Coût énergétique 24.614 MJ; Émission de CO2 1.336 kg
Déchets:
- emballage: re150101 Emballages en papier et en carton; quantité 0.072 kg

**mt35ate010a** U Électrode dynamique pour réseau de prise de terre
Données techniques: Coût énergétique 118.006 MJ; Émission de CO2 6.193 kg
Déchets:
- emballage: re150101 Emballages en papier et en carton; quantité 0.086 kg
