# Sirène intérieure

- Propriété du fichier: CYPE Ingenieros S.A.
- Format: FIEBDC-3/2016
- Logiciel: Générateur de prix de la construction. CYPE Ingenieros, S.A.
- Date: 29/01/2025
- Zone géographique: Maurice
- Devise: MUR
- Coûts indirects: 3 %
- Frais généraux: 13 %
- Bénéfice: 6 %
- TVA: 15 %

## T Équipements techniques

### TI Protections contre les incendies

#### TIA Détection et alarme

**TIA050** U Sirène intérieure.
Sirène électronique, de couleur rouge, avec signal acoustique, alimentation à 24 Vcc, puissance sonore de 100 dB à 1 m et consommation de 14 mA. Installation dans le parement intérieur. Comprend les éléments de fixation.
Inclut: Implantation. Fixation au parement. Montage, connexion et contrôle de son bon fonctionnement.
Critère pour le métré: Nombre d'unités prévues, selon documentation graphique du Projet.
Critère pour le mémoire: On mesurera le nombre d'unités réellement exécutées selon les spécifications du Projet.

| Code | U | Désignation | Quantité | Prix | Montant |
|---|---|---|---|---|---|
| mt41pig130 | U | Sirène électronique, de couleur rouge, avec signal acoustique, alimentation à 24 Vcc, puissance sonore de 100 dB à 1 m et consommation de 14 mA, à installer au parement intérieur, selon NF EN 54-3. Comprend les éléments de fixation. (matériau) | 1 | 2682.53 | 2682.530 |
| mo006 | h | Compagnon professionnel III/CP2 installateur de réseaux et d'équipements de détection et de sécurité. (main-d'œuvre) | 0.566 | 276.07 | 156.256 |
| mo105 | h | Ouvrier professionnel II/OP installateur de réseaux et d'équipements de détection et de sécurité. (main-d'œuvre) | 0.566 | 200.43 | 113.443 |
| % | % | Frais de chantier des unités d'ouvrage | 2 % | 2952.229 | 59.045 |
|  |  | Coûts directs |  |  | 3011.274 |

## Ressources

**mt41pig130** U Sirène électronique
Données techniques: Coût énergétique 0.018 MJ; Émission de CO2 0.028 kg
Déchets:
- emballage: re150101 Emballages en papier et en carton. (composant de déchet); quantité 0.033 kg; Code CED 15 01 01; Masse de l'élément 1 kg; Volume 0.001333 m3
