# Monte-charges

- Propriété du fichier: CYPE Ingenieros S.A.
- Format: FIEBDC-3/2016
- Logiciel: Générateur de prix de la construction. CYPE Ingenieros, S.A.
- Date: 29/01/2025
- Zone géographique: Maurice
- Devise: MUR
- Coûts indirects: 3 %
- Frais généraux: 13 %
- Bénéfice: 6 %
- TVA: 15 %

## T Équipements techniques

### TK Appareils élévateurs

#### TKC Monte-charges

**TKC010** U Monte-charges.
Monte-charge hydraulique pour 50 kg, de 3 arrêts (9 m), avec guides et piston. Totalement monté, connecté et testé.
Inclut: Implantation. Installation du monte-charges. Connexion au réseau électrique.
Critère pour le métré: Nombre d'unités prévues, selon documentation graphique du Projet.
Critère pour le mémoire: On mesurera le nombre d'unités réellement exécutées selon les spécifications du Projet.

| Code | U | Désignation | Quantité | Prix | Montant |
|---|---|---|---|---|---|
| mt39mch010ag | U | Monte-charge hydraulique pour 50 kg, de 3 arrêts (9 m), avec guides et piston. (matériau) | 1 | 640337.63 | 640337.630 |
| mo016 | h | Compagnon professionnel III/CP2 ascensoriste. (main-d'œuvre) | 30.425 | 276.07 | 8399.430 |
| mo085 | h | Ouvrier professionnel II/OP ascensoriste. (main-d'œuvre) | 30.425 | 200.43 | 6098.083 |
| % | % | Frais de chantier des unités d'ouvrage | 2 % | 654835.143 | 13096.703 |
|  |  | Coûts directs |  |  | 667931.846 |
