# Sonnette encastrée

- Propriété du fichier: CYPE Ingenieros S.A.
- Format: FIEBDC-3/2016
- Logiciel: Générateur de prix de la construction. CYPE Ingenieros, S.A.
- Date: 29/01/2025
- Zone géographique: Maurice
- Devise: MUR
- Coûts indirects: 3 %
- Frais généraux: 13 %
- Bénéfice: 6 %
- TVA: 15 %

## T Équipements techniques

### TL Installations électriques

#### TLL Appareillage

**TLL240** U Sonnette encastrée.
Sonnette avec 4 mélodies, de tension assignée 230 V, gamme basique constitué de mécanisme pour sonnette avec 4 mélodies, couvercle avec perforations, pour sonnette, sonnette électrique et haut-parleur, en matériau thermoplastique, sans halogènes, couleur blanche finition brillante et plaque de finition 1 poste, en matériau thermoplastique, sans halogènes, couleur blanche finition brillante. Installation encastrée.
Critère d'évaluation économique: Le prix ne comprend pas la boîte d'encastrement pour appareillage.
Inclut: Montage, connexion et contrôle de son bon fonctionnement.
Critère pour le métré: Nombre d'unités prévues, selon documentation graphique du Projet.
Critère pour le mémoire: On mesurera le nombre d'unités réellement exécutées selon les spécifications du Projet.

| Code | U | Désignation | Quantité | Prix | Montant |
|---|---|---|---|---|---|
| mt33nie092a | U | Mécanisme pour sonnette avec 4 mélodies, tension assignée 230 V, niveau sonore 72 dB, degré de protection IP20, à encastrer. (matériau) | 1 | 3783.32 | 3783.320 |
| mt33nie091a | U | Couvercle avec perforations, pour sonnette, sonnette électrique et haut-parleur, en matériau thermoplastique, sans halogènes, couleur blanche finition brillante, degré de protection IP20. (matériau) | 1 | 555.03 | 555.030 |
| mt33nie001aaa | U | Plaque de finition 1 poste, en matériau thermoplastique, sans halogènes, couleur blanche finition brillante. (matériau) | 1 | 372.29 | 372.290 |
| mo003 | h | Compagnon professionnel III/CP2 électricien. (main-d'œuvre) | 0.215 | 276.07 | 59.355 |
| % | % | Frais de chantier des unités d'ouvrage | 2 % | 4769.995 | 95.400 |
|  |  | Coûts directs |  |  | 4865.395 |

## Ressources

**mt33nie001aaa** U Plaque de finition 1 poste, en matériau thermoplastique, sans halogènes, couleur blanche finition brillante
Données techniques: Coût énergétique 3.019 MJ; Émission de CO2 0.175 kg
Déchets:
- emballage: re150101 Emballages en papier et en carton. (composant de déchet); quantité 0.03 kg; Code CED 15 01 01; Masse de l'élément 1 kg; Volume 0.001333 m3
