# Détecteur de présence, encastré

- Propriété du fichier: CYPE Ingenieros S.A.
- Format: FIEBDC-3/2016
- Logiciel: Générateur de prix de la construction. CYPE Ingenieros, S.A.
- Date: 29/01/2025
- Zone géographique: Maurice
- Devise: MUR
- Coûts indirects: 3 %
- Frais généraux: 13 %
- Bénéfice: 6 %
- TVA: 15 %

## T Équipements techniques

### TL Installations électriques

#### TLL Appareillage

**TLL320** U Détecteur de présence, encastré.
Détecteur de présence, gamme basique constitué de mécanisme de commutation pour automatisation du système d'éclairage, détecteur de présence en matériau thermoplastique couleur blanche finition brillante et plaque de finition 1 poste en matériau thermoplastique couleur blanche finition brillante. Installation encastrée.
Critère d'évaluation économique: Le prix ne comprend pas la boîte d'encastrement pour appareillage.
Inclut: Montage, connexion et contrôle de son bon fonctionnement.
Critère pour le métré: Nombre d'unités prévues, selon documentation graphique du Projet.
Critère pour le mémoire: On mesurera le nombre d'unités réellement exécutées selon les spécifications du Projet.

| Code | U | Désignation | Quantité | Prix | Montant |
|---|---|---|---|---|---|
| mt34gir090a | U | Mécanisme de commutation pour automatisation du système d'éclairage, tension d'alimentation 230 V, à encastrer. (matériau) | 1 | 5872.33 | 5872.330 |
| mt34gir091ab | U | Détecteur de présence en matériau thermoplastique couleur blanche finition brillante, réglable en sensibilité lumineuse, angle de détection de 180° avec portée frontale de 32 m et latérale de 19 m, et hauteur maximale d'installation 1,1 m. (matériau) | 1 | 4835.64 | 4835.640 |
| mt33gir001aae | U | Plaque de finition 1 poste en matériau thermoplastique couleur blanche finition brillante. (matériau) | 1 | 295.52 | 295.520 |
| mo003 | h | Compagnon professionnel III/CP2 électricien. (main-d'œuvre) | 0.215 | 276.07 | 59.355 |
| % | % | Frais de chantier des unités d'ouvrage | 2 % | 11062.845 | 221.257 |
|  |  | Coûts directs |  |  | 11284.102 |

## Ressources

**mt33gir001aae** U Plaque de finition 1 poste en matériau thermoplastique couleur blanche finition brillante
Données techniques: Coût énergétique 3.019 MJ; Émission de CO2 0.175 kg
Déchets:
- emballage: re150101 Emballages en papier et en carton. (composant de déchet); quantité 0.03 kg; Code CED 15 01 01; Masse de l'élément 1 kg; Volume 0.001333 m3
