# Tuile solaire photovoltaïque plate

- Propriété du fichier: CYPE Ingenieros S.A.
- Format: FIEBDC-3/2016
- Logiciel: Générateur de prix de la construction. CYPE Ingenieros, S.A.
- Date: 29/01/2025
- Zone géographique: Maurice
- Devise: MUR
- Coûts indirects: 3 %
- Frais généraux: 13 %
- Bénéfice: 6 %
- TVA: 15 %

## T Équipements techniques

### TL Installations électriques

#### TLS Électricité solaire photovoltaïque

**TLS020** U Tuile solaire photovoltaïque plate.
Tuile solaire photovoltaïque plate à cellules en silicium monocristallin, couleur noire, puissance maximale (Wp) 42 W, tension à pleine puissance (Vmp) 4,68 V, courant à pleine puissance (Imp) 9,7 A, tension dans circuit ouvert (Voc) 5,42 V, courant de court-circuit (Isc) 10,18 A, efficacité 14,99%, 8 cellules de 156x156 mm, vitre extérieure en verre trempé de 4 mm d'épaisseur, couche adhésive de butyral de polyvinyle (PVB), couche postérieure en verre trempé de 4 mm d'épaisseur, température de travail -40°C jusqu'à 85°C, dimensions 705x410x9 mm, résistance à la charge du vent 245 kg/m², résistance à la charge de la neige 551 kg/m², poids 6,67 kg, avec boîte de connexions avec diodes, câbles polarisés de 4 mm² de section et 450 mm de longueur et connecteurs MC4. Comprend les accessoires de montage et le matériel de connexion électrique.
Inclut: Mise en place et fixation. Connexion et contrôle de son bon fonctionnement.
Critère pour le métré: Nombre d'unités prévues, selon documentation graphique du Projet.
Critère pour le mémoire: On mesurera le nombre d'unités réellement exécutées selon les spécifications du Projet.

| Code | U | Désignation | Quantité | Prix | Montant |
|---|---|---|---|---|---|
| mt35sol100aa | U | Tuile solaire photovoltaïque plate à cellules en silicium monocristallin, couleur noire, puissance maximale (Wp) 42 W, tension à pleine puissance (Vmp) 4,68 V, courant à pleine puissance (Imp) 9,7 A, tension dans circuit ouvert (Voc) 5,42 V, courant de court-circuit (Isc) 10,18 A, efficacité 14,99%, 8 cellules de 156x156 mm, vitre extérieure en verre trempé de 4 mm d'épaisseur, couche adhésive de butyral de polyvinyle (PVB), couche postérieure en verre trempé de 4 mm d'épaisseur, température de travail -40°C jusqu'à 85°C, dimensions 705x410x9 mm, résistance à la charge du vent 245 kg/m², résistance à la charge de la neige 551 kg/m², poids 6,67 kg, avec boîte de connexions avec diodes, câbles polarisés de 4 mm² de section et 450 mm de longueur et connecteurs MC4. (matériau) | 1 | 3649.7 | 3649.700 |
| mo003 | h | Compagnon professionnel III/CP2 électricien. (main-d'œuvre) | 0.215 | 276.07 | 59.355 |
| mo102 | h | Ouvrier professionnel II/OP électricien. (main-d'œuvre) | 0.215 | 200.43 | 43.092 |
| % | % | Frais de chantier des unités d'ouvrage | 2 % | 3752.147 | 75.043 |
|  |  | Coûts directs |  |  | 3827.190 |
